# Domstiftstraße 1.BA
Angebotsaufforderung (GAEB DA XML 3.1, DA83)
Währung: EUR
Erstellt mit: G&W CALIFORNIA PRO, CALIFORNIA PRO V15.1.02, 08.09.2026

## Zusätzlicher Text
1. Allgemeine beschreibung der Leistungen
1. Auszuführende Leistungen
   1. Übersicht zur Baumaßnahme
Die vorliegende Baubeschreibung behandelt, die grundhafte Erneuerung der Domstiftstraße in Sandhofen, einem Stadtteil von Mannheim. Aufgrund des stark beeinträchtigten Zustands der bestehenden Fahrbahn ist eine umfassende Sanierung (grundhafte Erneuerung und Deckenerneuerung) zwingend notwendig.

Im Rahmen der Maßnahme wird die Domstiftstraße ohne Veränderung des vorhandenen Straßenquerschnitts erneuert. Dies bedeutet, dass die bestehende Fahrbahnbefestigung vollständig ersetzt wird, ohne den grundsätzlichen Querschnitt des Straßenraums anzupassen. Darüber hinaus ist vorgesehen, die bestehenden Bushaltestellen barrierefrei auszubauen, die vorhandene Parkbuchten zu optimieren sowie neue Baumquartiere herzustellen. Die Domstiftstraße wird auf einer Länge von rund 480 m im Vollausbau erneuert. Die letzten 30 m, vor dem Anschluss an die Bürstadter Straße, werden in Form einer Deckensanierung erneuert, da dieser Abschnitt noch in gutem Zustand ist.

Die Domstiftstraße verläuft im Stadtteil Sandhofen von der Sandhofer Straße im Westen bis zur Bürstadter Straße im Osten und dient als Hauptverbindung zwischen diesen beiden Straßen.

Die Gesamtmaßnahme ist in zwei Bauvorhaben unterteilt:

  Bauvorhaben 01: von der Karlstraße bis zu Bürstadter Straße.
  Bauvorhaben 02: von der Sandhofer Straße bis zu Karlstraße.
1. Abbrucharbeiten
Asphaltaufbruch:
Die Fahrbahnflächen bestehen überwiegend aus älteren Asphaltfahrstreifen, die im Zuge der Baumaßnahme vollständig zurückgebaut werden müssen. Die vorhandenen Mischgutsorten sowie der Schichtenaufbau entsprechen nicht den aktuellen technischen Regelwerken.
Das anfallende Asphaltausbaumaterial gilt als Wertstoff und ist daher einer geeigneten Wiederverwertung gemäß Kreislaufwirtschaftsgesetz zuzuführen. Sämtliche anfallenden Gebühren für Mischgutanlagen, Deponien und Wiederverwertungsanlagen sind in den jeweiligen Einheitspreisen einzurechnen.
Die Gesamtdicke des bestehenden Straßenoberbaus variiert zwischen 30 cm und 60 cm. Die Asphaltschichten weisen Mächtigkeiten zwischen 4 cm und 30 cm auf.
Für die Deckenerneuerung wird die bestehende Asphaltdeckschicht zurückgefräst. Die Mächtigkeit der Asphaltbefestigung beträgt im Bereich der Deckenerneuerung bis zu rund 30 cm.
Das anfallende Fräsgut bzw. der Asphaltaufbruch ist geringfügig mit Reifenabrieb, Tausalz sowie Öl- und Kraftstoffresten verunreinigt. Darüber hinaus zeigt die vorhandene Fahrbahn Unebenheiten, Ausbesserungsbereiche und leichte Rissbildungen.
Die Baugrundgutachten von Labor Gumm enthalten Kernbohrung in der asphaltierten Fahrbahndecke und Kleinrammbohrungen (KRB) bis maximal 1,00 m unter Geländeoberkante (u. GOK) im Verkehrsbereich. Die entnommenen Proben wurden auf PAK nach EPA sowie auf den Phenolindex untersucht. Die Einstufung gemäß RuVA-StB 01 ist den in den Ausschreibungsunterlagen enthaltenen Analysenberichten zu entnehmen.
Der Straßenaufbruch wurde gemäß Leitfaden zum Umgang mit teerhaltigem Straßenaufbruch untersucht und lässt sich gemäß Gutachten in folgende Verwertungsklassen einteilen:
- MP 1 Asphalt: Verwertungsklasse A
- MP 234 Asphalt: Verwertungsklasse A
- MP 567 Asphalt: Verwertungsklasse A
- MP 891011 Asphalt: Verwertungsklasse B
Die belastete Mischprobe MP 891011 wird als gefährlicher Abfall eingestuft. Die Entsorgung erfolgt gemäß Kreislaufwirtschaftsgesetz, die Kosten sind in die entsprechenden Positionen einzukalkukieren.
Da die bisherigen PAK- und Phenolanalysen nur punktuell durchgeführt wurden, ist während des Rückbaus eine nach Beprobung zur abschließenden Festlegung der Verwertungsklasse erforderlich. Der gesamte Asphaltaufbruch ist daher zunächst auf die Bereitstellungsfläche des AN zu fördern, dort durch den Gutachter des AG zu beproben und nach erfolgter Deklarationsanalytik wieder aufzunehmen und entsprechend den ermittelten Verwertungsklasse ordnungsgemäß zu verwerten bzw. zu entsorgen. Abhängig vom Entsorgungsweg und den Anforderungen der jeweiligen Deponie sind die Beprobungen nach RuVA-StB, EBV durchzuführen. Entsorgungsgebühren sowie erforderliche Genehmigungen sind vom AN einzukalkulieren. Ebenso sind die erforderlichen Transportleistungen und die Wiederaufnahme des Materials von der Bereitstellungsfläche im Leistungsverzeichnis berücksichtigt.

Alle aufgeführten Anforderungen sind beim Ausbau sowie bei der Wiederverwertung bzw. Entsorgung des Asphalts zu beachten. Die hieraus resultierenden Mehrkosten und Mehraufwendungen sind in die entsprechenden Einheitspreise des Leistungsverzeichnisses einzurechnen.

Aufbruch ungebundene Tragschichten:
Die auszubauenden gebundenen Tragschichten wurden aus abfall- und umwelttechnischer Sicht gemäß den Richtlinien der Ersatzbaustoffverordnung (EBV) untersucht. Das anfallende Aushubmaterial lässt sich gemäß Ersatzbaustoffverordnung anhand der Bodenmischproben in folgende Materialklassen einteilen:
- MP 234 Kies: BM-F3
- MP 567 Kies: BM-F3
- MP 891011 Kies: >BM-F3
- MP 234 Sand BM-0
- MP 567 Sand: BM-0
- MP891011 Sand: BM-0
- Pflaster: RC-1 Kopfsteine aus Basalt

Das Material der Probe „MP 891011 Sand“ kann aufgrund der Einstufung als >BM-F3 nicht wieder eingebaut werden. Die Entsorgung erfolgt gemäß Kreislaufwirtschaftsgesetz, die Kosten sind in die entsprechenden Positionen einzukalkulieren.
Das Aufbruchmaterial der Tragschichten sowie der Aushub unterhalb des Straßenaufbaus ist vollständig auf die Bereitstellungsfläche des AN zu fördern, dort durch den Gutachter des AG zu beproben und nach erfolgter Deklarationsanalytik wieder aufzunehmen und entsprechend zu verwerten bzw. bei Einstufung als gefährlicher Abfall gemäß EBV ordnungsgemäß zu entsorgen.
Abhängig vom Entsorgungsweg und den Anforderungen der jeweiligen Deponie sind die Beprobungen nach RuVA-StB, EBV durchzuführen. Entsorgungsgebühren sowie erforderliche Genehmigungen sind vom AN einzukalkulieren. Ebenso sind die erforderlichen Transportleistungen und die Wiederaufnahme des Materials von der Bereitstellungsfläche im Leistungsverzeichnis berücksichtigt.

Alle aufgeführten Anforderungen sind beim Ausbau sowie bei der Wiederverwertung bzw. Entsorgung der Tragschichten zu beachten. Die hieraus resultierenden Mehrkosten und Mehraufwendungen sind in die entsprechenden Einheitspreise des Leistungsverzeichnisses einzurechnen.
Rückbau von Entwässerungsgegenstände:

Die Entwässerung bleibt im Wesentlichen unverändert. Das anfallende Niederschlagswasser wird über die Längs- und Querneigung zu den Sinkkästen bzw. Bordeinläufen geleitet. Die bestehenden Bordeinläufe werden als Straßeneinläufe (50x50) umgebaut. Die Bordeinläufen werden verfüllt und die Anschlussleitung des neuen Sinkkastens wird an die alte Anschlussleitung des Bordeinlauf angeschlossen
Sonstige Aufbrucharbeiten:
Im Zuge der Sanierung der Domstiftstraße sind neben den oben genannten Rückbauarbeiten weitere Abbruchleistungen vorzusehen. Der Umfang der Abbrucharbeiten sowie die damit verbundene Verwertung – nach Wahl des AN – sind dem Lageplan zu entnehmen. Hierfür sind im Leistungsverzeichnis entsprechende Positionen vorgesehen.
Diese umfassen im Einzelnen:
- Entfernen der bestehenden Randsteine der Fahrbahnbegrenzungen im Bereich der neuen Herzustellenden barrierefreien Bushaltestellen und Querungsstellen
- Rückbau der vorhandenen Pflaster- und Plattenbeläge des vorh. Gehweges im Bereich der neuen Herzustellenden barrierefreien Bushaltestellen und Querungsstellen
- Rückbau der bestehenden Entwässerungsrinne

Die Abbruchtechnologie ist dem AN generell freigestellt. Zur bestmöglichen Verwertung der Abbruchmaterialien ist eine sortenreine Separierung erforderlich. Der Maschineneinsatz sollte dem Vorhaben und der umliegenden Bebauung angemessen sein.
1. Erdarbeiten
Ein geotechnisches Streckengutachten wurde vom Labor Gumm (2025) gemäß EBV angefertigt und liegt als Anlage der Ausschreibung bei.

Das Untersuchungsgebiet liegt in einer Region mit quartären kiesig-sandig-lehmigen Ablagerungen. In größeren Tiefen befinden sich die holozänen Lockergesteine über dem Buntsandstein. Das Gebiet ist nicht in einer Hochwasser- oder Trinkwasserschutzzone, jedoch sind die hydrogeologischen Verhältnisse durch gut wasserdurchlässige Sand- und Kieslagen und weniger durch bindige Lehmböden geprägt. Während der Untersuchung wurde kein Grundwasser angetroffen; das Material war erdfeucht.

Die Böden sind grundsätzlich tragfähig und eignen sich für den Straßenbau.
Für die Gründung der Fahrbahnen des Domstiftstraße ist der Boden für die Herstellung des Straßenaufbaus auf das neue Planumsniveau auszuheben. Der Aushub ist vollständig auf die Bereitstellungsfläche des AN zu fördern, dort durch den Gutachter des AG zu beproben und nach erfolgter Deklarationsanalytik wieder aufzunehmen und entsprechend zu verwerten bzw. bei Einstufung als gefährlicher Abfall gemäß EBV ordnungsgemäß zu entsorgen.
Abhängig vom Entsorgungsweg und den Anforderungen der jeweiligen Deponie sind die Beprobungen nach RuVA-StB, EBV, DepV oder LAGA durchzuführen. Entsorgungsgebühren sowie erforderliche Genehmigungen sind vom AN einzukalkulieren. Ebenso sind die erforderlichen Transportleistungen und die Wiederaufnahme des Materials von der Bereitstellungsfläche im Leistungsverzeichnis berücksichtigt.
1. Straßenentwässerung
Im gesamten Bauabschnitt werden im Rahmen der Sanierungsmaßnahme die bestehenden Bordeinläufe verschlossen und durch neuen Straßeneinläufe 50 x 50 ersetzt. Zudem werden die bestehenden Rinnensteine entfernt (siehe hierzu Kapitel 1.1.2 Abbrucharbeiten).
Im Bereich des neuen Haltekaps ist zudem eine neue Kastenrinn zur Entwässerung des Haltekaps vorzusehen.

1. Straßenbau
Die Fahrbahnbefestigung erfolgt gemäß dem Planungshandbuch der Stadt Mannheim, den Vorgaben des Bodengutachtens, sowie der Auswertung der Verkehrsbelastung. Der Aufbau entspricht der Belastungsklasse BK 3,2 gemäß RStO.

Fahrbahnflächen Domstiftstraße: / RStO 12 – Tafel 1, Belastungsklasse 3.2, Zeile 1 – Asphaltdecke,

| 4,0 cm | Asphaltdeckschicht, AC8 DS 50/70 |
| --- | --- |
| 6,5 cm | Asphaltbinder, AC 16 BS 30/45 |
| 12,0 cm | Asphalttragschicht, AC 32 TS 50/70 |
| 33,0 cm | Frostschutzschicht 0/45, 120 MN/m² (Naturschotter /Recyclingmaterial) mind.30 cm |
|  | Planum, 45 MN/m² |
| 55 cm | Gesamtaufbau |

Fahrbahnflächen Domstiftstraße (Deckensanierung): / Asphaltdecke gem. ZTV-Asphalt-StB 07

3,5 cm  Asphaltdeckschicht, AC8 DS

Gehweg/Haltestellen: / RStO 12 – Tafel 6, Rad- und Gehweg – Pflasterdecke,

| 10,0 cm | Pflasterdecke 18x18 |
| --- | --- |
| 4,0 cm | Bettung 0/5 mm |
| 15,0 cm | Schotter- oder Kiestragschicht 0/32 (Naturschotter), 80 MN/m² |
| 30,0 cm | Frostschutzschicht 0/32, (Naturmaterial/Recyclingmaterial) |
|  | Planum, 45 MN/m² |
| 59 cm | Gesamtaufbau – der auszuführenden Leistung |

Stellplätze: / RStO 12 – Tafel 3, Belastungsklasse 1.8, Zeile 1

| 10,0 cm | Pflasterdecke mit Kammersystem |
| --- | --- |
| 4,0 cm | Bettung 0/5 mm |
| 25,0 cm | Schotter- oder Kiestragschicht 0/32 (Naturschotter), 80 MN/m² |
| 30,0 cm | Frostschutzschicht 0/32, (Recyclingmaterial) |
|  | Planum, 45 MN/m² |
| 69 cm | Gesamtaufbau |

Um eine helle Asphaltdecke zu erreichen ist die Verwendung von Asphaltbeton mit Aufhellungsgestein aus Quarzit sowie die Abstreuung mit hellem Splitt aus Quarzit vorzusehen.
Handeinbau in Kleinflächen beim Herstellen des Oberbaus werden nicht gesondert vergütet und sind in den Einheitspreis der entsprechenden Positionen mit einzukalkulieren.
Pflaster:
Die Pflasterflächen im Bushaltestellenbereich sind als Läuferverband mit Streifen aus Betonpflastersteinen (Pflasterbänder) gemäß Lage- und Detailplan zu verlegen. Die Stellplätze sind aus versickerungsfähigem Pflaster mit Kammersysteme herzustellen und ebenfalls gemäß Detailplan zu verlegen.
Bushaltestelle/Querungsstellen
Die vorhandenen Bushaltestellen werden gemäß Detailplan barrierefrei ausgebaut. Die Ausbildung erfolgt mit Busborden inklusive Noppen sowie den erforderlichen Rillenplatten zur taktilen Leitführung. Darüber hinaus sind fünf barrierefreie Querungsstellen im Haltestellenbereich mit Rillen- und Noppenplatten sowie Begleitstreifen in den bestehenden Gehweg herzustellen.
1. Straßenausstattung

Schilder
Im Zuge des geplanten Gehwegparkens sind neue Schilder sowie Anpassungen der Bestandbeschilderung gemäß Lageplan erforderlich.
Straßenbeleuchtung
Im Zuge der Maßnahme erfolgt keine Änderungen am bestehenden Zustand.
Fahrbahnmarkierung
Nach Fertigstellung der neuen Decke sind die im Bestand vorhandenen Markierungen wiederherzustellen. Darüber hinaus wird im Zuge der Maßnahme das neue Konzept des Gehwegparkens der Stadt Mannheim umgesetzt. Hierdurch entstehen gegenüber dem bisherigen Bestand zusätzliche bzw. angepasste Parkmarkierungen.
Anfangs erfolgt die Markierung über eine Verkehrsfreigabemarkierung als Dünnschichtmarkierung in Farbe, die zu einem späteren Zeitpunkt (nach ca. 6-8 Wochen), durch eine endgültige Markierung als Kaltplastikmarkierung, ersetzte wird. Die Herstellung der endgültigen Markierung erfolgt unter Abstimmung mit dem AG.
Zur Aufbringung der Markierung ist die Asphaltdecke vorher zu reinigen und zu trocknen.
1. Landschaftsbau
Entfällt
1. Ver- und Entsorgungsleitungen
Bestand / Umverlegung
Die vorhandenen Leitungen der Domstiftstraße wurden im Rahmen einer Leitungsanfrage in Erfahrung gebracht und nachrichtlich in einem Bestandslageplan übernommen. Notwendige Änderungen oder Schutzmaßnahmen sowie die genaue Lage müssen vor Baubeginn mit dem Eigentümer / Betreiber abgestimmt werden.
Grundsätzlich hat sich der Auftragnehmer über die Lage und den Verlauf von Kabeln und Leitungen im Bestand vor Beginn der Arbeiten zu informieren.
Es wird darauf hingewiesen, dass die Darstellung der Leitungen in den Ausschreibungsplänen nur als Anhalt dienen kann. Der exakte Linienverlauf ist vor der Bauausführung bei den jeweiligen Leitungsträgern zu erkunden bzw. mit diesen abzustimmen. Des Weiteren sind dort die jeweils einzuhaltenden Sicherheitsbestimmungen für Arbeiten im Bereich der Leitungen zu erfragen. Die Bauarbeiten sind so durchzuführen, dass die Leitungen weder gefährdet noch beschädigt werden. Gefährdete Leitungen sind vom Auftragnehmer in der Örtlichkeit nach dem Aufsuchen exakt zu markieren. Der Mehraufwand ist in die entsprechenden Positionen einzukalkulieren.
Die erforderlichen Schutzmaßnahmen sind mit fremden Leitungsträgern abzusprechen. Bei eventuellen Beschädigungen der Leitungen sind die Leitungsträger und der Auftraggeber unverzüglich zu benachrichtigen.
Grundsätzlich hat sich der Auftragnehmer über die Lage und den Verlauf von Kabeln und Leitungen im Bestand vor Beginn der Arbeiten zu informieren.
Es wird darauf hingewiesen, dass die Darstellung der Leitungen im Lageplan der Ausschreibungsplänen als Anhalt dienen.
Zudem sieht die MVV-Netze neue Leerrohrtrassen vor. Das Verlegen dieser Leerrohrtrassen ist Teil dieser Maßnahme. Entsprechende Positionen sind im LV vorhanden.
1. Auszuführende Vorarbeiten
1. Vermessungspunkte
Dem AN werden seitens des AG eine Bestandsvermessung im Gaus-Krüger-Koordinatensystem mit einem Festpunktnetz mit dem Höhensystem DHHN12 übergeben, weiter hat der AN sich vor Beginn der Bauarbeiten über sämtliche im Bereich der Baustelle liegenden Vermessungspunkte beim zuständigen Vermessungsamt zu informieren. Sollten durch den Baubetrieb Vermessungspunkte gefährdet sein oder mit Sicherheit wegfallen, so hat der AN dieses zum Zwecke der Sicherung bzw. Verlegung dem Vermessungsamt mitzuteilen.
Sollten durch den Baubetrieb Vermessungspunkte gefährdet sein oder mit Sicherheit wegfallen, so hat der AN dies zum Zwecke der Sicherung bzw. Verlegung dem Vermessungsamt mitzuteilen.
Im Falle des Abhandenkommens von Vermessungspunkten durch die Bauarbeiten ohne rechtzeitige Verständigung des zuständigen Staatlichen Vermessungsamtes (mind. Eine Woche vorher) ist der AN kostenpflichtig.
1. Beweissicherung
Durch den AN soll eine eigene Beweissicherung durchgeführt werden.
Für die von der Baumaßnahme unmittelbar und mittelbar betroffenen Straßen und Gehwege, der Verkehrsausstattung und Geländeoberfläche sowie der Zufahrten zu den Grundstücken im Baubereich wird im Beisein des AG eine Zustandsfeststellung in Form von Ortsbegehungen jeweils zu Beginn und nach Abschluss der Bauarbeiten durchgeführt. Das Ergebnis der Zustandsfeststellungen ist in einer Niederschrift mit Fotodokumentation festzuhalten, die vom Auftraggeber und Auftragnehmer anzuerkennen ist. Diese Dokumentation wird vom AN protokoliert. Im LV ist hierfür eine entsprechende Position aufgeführt.
Der AN übergibt dem AG spätestens zwei Wochen nach der Ortsbegehung das vorgenannte Protokoll zweifach in Papierform.
Die Betroffenen sind vom AN rechtzeitig über die Durchführung des Beweissicherungsverfahrens schriftlich zu benachrichtigen.
1. Rodungsarbeiten
Entfällt, nicht erforderlich
1. Ausgeführte Leistungen
Auftraggeberseitig wurden Bohrkerne entnommen und analysiert. Das Ergebnis liegt der Ausschreibung bei.
1. Gleichzeitig laufende Arbeiten
 An den Anlagen im Baugelände ist grundsätzlich während der Bauzeit mit Unterhaltungsarbeiten des AG zu rechnen.
1. Mindestanforderungen für Nebenangebote
Es werden Nebenangebote zugelassen.
1. Angaben zur Baustelle
1. Lage der Baustelle
Die Domstiftstraße befindet sich im Stadtteil Sandhofen im Mannheim und verläuft von der Sandhofer Straße im Westen bis zur Bürstadter Straße im Osten.
Die Domstiftstraße wird auf einer Länge von rund 480 m im Vollausbau erneuert. Die letzten 30 m, vor dem Anschluss an die Bürstadter Straße, werden in Form einer Deckensanierung erneuert, da dieser Abschnitt noch in gutem Zustand ist.

1. Vorhandene Verkehrswege
Folgende Querstraßen schließen an die Domstiftstraße an:
- Sonnenstraße
- Mönchstraße
- Birnbaumstraße
- Karlstraße
- Bussardstraße
- Eisterstraße
- Dohlengassestraße

Die vorliegende Planung bewirkt keine Änderung des im Bestand vorhandenen Wegnetzes.
1. Zugänge, Zufahrten
Grundsätzlich sind die Zu- und Abfahrten von bzw. zur Baustelle Angelegenheit des Auftragnehmers.
Das Baufeld ist von Mannheim kommend über die B44 in Verbindung mit der Bürstadter Straße zu erreichen
Die Koordinierung des Baustellenverkehrs mit allen Beteiligten und Dritten, insbesondere der Zu- und Abfahrten während der Bauzeit, erfolgt vom Auftragnehmer. Der Aufwand ist in die entsprechenden Positionen einzukalkulieren. Bei der Nutzung der Baustellenzufahrten und -ausfahrten ist zu beachten, dass der öffentliche Verkehr Vorrang hat. Beim Ausfädeln der Baufahrzeuge aus dem öffentlichen Verkehr, bzw. beim Einfädeln in denselben darf dieser nicht behindert oder angehalten werden. Die Ausfahrt in den fließenden Verkehr ist nur an den von der Verkehrsbehörde zu genehmigenden Stellen zugelassen. Außerdem obliegt die Herstellung und der Rückbau von Zufahrtsmöglichkeiten dem AN in Abhängigkeit von der Technologie und dem Bauablaufplan und ist in die entsprechenden OZen des Erdbaus bzw. Asphaltrück- bzw. Neubau einzukalkulieren.
Vom Auftraggeber werden daher keine besonderen Zugänge und Zufahrten zur Baustelle zur Verfügung gestellt. Folglich ist die Beschaffung und Herrichtung von Zufahrtsmöglichkeiten ausschließlich Sache des Auftragnehmers.
Beabsichtigt der Auftragnehmer die Benutzung privater oder kommunaler Wege als Zufahrten bzw. Zugänge, so hat er dafür die Genehmigung des Wegeeigentümers einzuholen. Vor Benutzung sind die Wege auf ihre Beschaffenheit und ihren Zustand gemeinsam zu begutachten. Nach Ablauf der Benutzung sind die Wege vom Auftragnehmer wieder ordnungsgemäß herzustellen. Das Einholen der notwendigen Genehmigung zur Sondernutzung von klassifizierten Straßen, Gemeinde- und Privatstraßen sowie Wegen oder Grundstücken als Zufahrtsmöglichkeit zur Baustelle ist Sache des Auftragnehmers. Eine gegebenenfalls erforderliche Befestigung der Bautrasse („Baustraße“) für z.B. Erdtransporte wird nicht gesondert vergütet, sondern ist in die BE-Pauschale einzurechnen.
Der AN hat die Anfahrwege auf Befahrbarkeit für seine Baufahrzeuge, wie z.B. den Einsatz mobiler Hebezeuge, Schüttgut-, Betontransportfahrzeuge u.ä. im Hinblick auf deren Bruttogewicht zu überprüfen. Die Tragfähigkeit von Brückenbauwerken, Kurvenradien und Straßeneinengungen, welche im Zuge dieser Transportstrecken liegen, sind zu beachten.
Generell ist darauf hinzuweisen, dass sich der AN mit Zustand und der Lage der Anfahrtswege, besonders im unmittelbaren Baubereich, vertraut machen muss. Nachteile, die sich aus fehlender Kenntnis der vorhandenen Situation ergeben, hat der AN zu vertreten.
Wege für Materialtransporte zur bzw. von der Baustelle wie Fräsgut-, Asphaltmischgut, Erdstoff- sowie Spezialtransporte sind so zu wählen, dass Fahrten innerhalb des angrenzenden Stadtgebietes weitestgehend minimiert werden. Es wird darauf hingewiesen, dass innerhalb des gesamten Streckenabschnittes während der Morgen- und Nachmittagsstunden mit erheblichen Verkehrsstauungen zu rechnen ist.
Der AN hat die Zu- und Ausfahrten der Baustelle, sowie die benutzten Verkehrswege im angrenzenden Stadtgebiet ständig in einem sauberen, ordnungsgemäßen und verkehrssicheren Zustand zu halten. Diese Leistungspflicht, insbesondere die Säuberung der Zu- und Ausfahrten, ist durch den AN zu erbringen und in der Preisbildung in den entsprechenden Positionen zu berücksichtigen.
Sollte der AN dieser Leistungspflicht nicht oder nur ungenügend nachkommen, ist der AG berechtigt, durch Dritte diese Arbeiten ausführen zu lassen.
Verschmutzungen der benutzen öffentlichen Straßen sind durch geeignete Maßnahmen zu verhindern bzw. falls unumgänglich, umgehend nach jedem Fahrzeug zu beseitigen. Der Aufwand ist in die entsprechenden Positionen einzukalkulieren. Bei Nichtbefolgung können Zufahrtsmöglichkeiten gesperrt werden. Daraus resultierende Schadensersatzansprüche werden nicht anerkannt.
Es wird ebenfalls darauf hingewiesen, dass Staubbildung z.B. beim Fräsguttransport und dergleichen unmittelbar neben der Bebauung im Stadtgebiet durch geeignete Maßnahmen einzuschränken ist. Dieser Aufwand ist in die Einheitspreise einzurechnen.
1. Anschlussmöglichkeiten an Ver- und Entsorgungsleitungen
Grundsätzlich können vom AG keine Anschlussmöglichkeiten an Ver- und Entsorgungsleitungen zur Verfügung gestellt werden. Die Versorgung der Baustelle mit Wasser, Energie und die Entsorgung von Abwasser ist Sache des AN. Hierfür entstehende Kosten sind in den Gemeinkosten der Baustelle zu berücksichtigen.
Die Anschlüsse (soweit erforderlich bzw. möglich) sind bei den jeweiligen Versorgungsträgern zu beantragen.
Strom ist ebenfalls Sache des AN. Sämtliche Kosten für das Liefern und Entfernen, sowie das Vorhalten, Betreiben und Unterhalten der Stromerzeugung und Erschwernisse sind in den Gemeinkosten der Baustelle zu berücksichtigen.
Abwässer aus sanitären Einrichtungen sind an das öffentliche Abwassernetz anzuschließen. Sofern der AN auf der Baustelle einen Wartungsbereich für Baumaschinen mit Waschwasseranfall einrichten möchte, ist dieses Wasser vor Einleitung in einen Vorfluter über einen Leichtstoffabscheider nach DIN 1999 und ein dahinter geschaltetes Absetzbecken mit CO2 Neutralisation zu führen, jedoch erst nach Zustimmung der zuständigen unteren Wasserbehörde. Die Kosten sind in die entsprechenden Positionen einzukalkulieren.
1. Lager- und Arbeitsplätze
Grundsätzlich können vom AG keine Flächen für die Baustelleneinrichtung, Lager- und Bereitstellungsflächen zur Verfügung gestellt werden. Die Beschaffung benötigter Flächen ist Sache des AN.
Der AN verpflichtet sich an sämtlichen von ihm beanspruchten Flächen nach Beendigung der Bauarbeiten und Auflösung der Baustelle den ursprünglichen Zustand auf wieder herzustellen. Der Aufwand ist in die entsprechenden Positionen einzukalkulieren. Nach Räumung der Flächen ist dem AG eine Freistellungsbescheinigung vorzulegen, aus der hervorgeht, dass keine Ansprüche von Dritten aus Benutzung von Privateigentum gegen den AN mehr bestehen.
Das Aufstellen von Bauzäunen und dgl. die der AN zum Schutz seiner Baustelle, Lagerplätze, Unterkünfte benötigt, ist in die entsprechenden Positionen einzukalkulieren.
Schadensfälle: Beim Austritt von wassergefährdenden Flüssigkeiten sind Sofortmaßnahmen wie z. B. Aushub des verunreinigten Erdmaterials zu ergreifen und die örtliche Bauüberwachung ist unverzüglich zu informieren. In diesem Zusammenhang etwaig erforderliche Sanierungsmaßnahmen und -Kosten gehen zu Lasten des AN (Verursacher) sind mit dem AG und den zuständigen Behörden umgehend abzustimmen.
1. Oberflächenwasser / Gewässer
Das schadlose Abführen des Tag- bzw. Regenwassers ist Sache des AN, ist im Bauablauf zu berücksichtigen und der Aufwand in die entsprechenden Positionen einzukalkulieren.
Folglich ist die Einleitung von verunreinigtem Wasser aus dem Baustellenbereich in öffentliche Gewässer oder in benachbarten Landwirtschaftlichen Flächen nicht gestattet. Verschmutztes Oberflächenwasser ist ggf. über Abscheideanlagen zu leiten. Die Vorgaben der zuständigen Behörden sind einzuholen und strikt einzuhalten. Während der gesamten Bauzeit ist der AN für die schadlose Abführung des Oberflächenwassers auf der Baustelle und ihrem Einflussgebiet allein verantwortlich. Bei der Ableitung des Oberflächenwassers dürfen die unter Verkehr stehenden Fahrbahnabschnitte nicht beeinträchtigt werden.
Trotz aller Schutz- und Sicherungsmaßnahmen infolge der Bauarbeiten entstehende Gewässerverunreinigungen sind vom Auftragnehmer zu beseitigen.
Grundwasser:
Das Gebiet ist nicht in einer Hochwasser- oder Trinkwasserschutzzone, jedoch sind die hydrogeologischen Verhältnisse durch gut wasserdurchlässige Sand- und Kieslagen und weniger durch bindige Lehmböden geprägt.

Bei den geo- und abfalltechnischen Untersuchungen (Kleinrammbohrungen bis 2,0 m unter GOK) wurde das Grundwasser nicht erreicht.
1. Baugrundverhältnisse
Hinsichtlich der Untergrundverhältnisse wird auf das beigefügte Baugrundgutachten von Labor Gumm GmbH aus dem Frühjahr 2025 verwiesen. Bei der Ausführung sind die Hinweise des vorliegenden Baugrundgutachtens zu beachten.
1. Entsorgung von Ausbaumaterialien, Seitenentnahmen und Ablagerungsstellen
Die auszubauenden und abzubrechenden Bauteile, die nicht wieder innerhalb der Baustelle eingebaut werden, sind umweltgerecht zu entsorgen oder im Sinne des Kreislaufwirtschaftsgesetzes weiterzuverwenden. Der AN ist gehalten die gesetzlichen, insbesondere die naturschutzrechtlichen und baurechtlichen Bestimmungen und sonstige behördlichen Auflagen einzuhalten.
Abbruchgut, Betonausbruch sowie sonstiges überschüssiges und unbrauchbares Material ist gemäß Kreislaufwirtschaftsgesetz zu entsorgen und in den entsprechenden Positionen kalkulatorisch zu erfassen.
1. Zu schützende Bereiche
1. Allgemeines
Bäume und Buschwerk innerhalb bzw. unmittelbar des Baufeldes dürfen nicht beschädigt werden. Des Weiteren sind den Interessen des Natur-, Landschafts-, und Bodenschutzes im Baubereich Rechnung zu tragen. Eine besondere Vergütung für dadurch bedingte Erschwernisse erfolgt nicht. Beschädigungen sind nach Abschluss der Baumaßnahmen vom AN und auf seine Kosten zu beseitigen.
Weder während der Bauzeit noch danach, dürfen wassergefährdende Stoffe in das Gewässer oder in das Grundwasser eingebracht oder eingeleitet werden. Auch feste oder flüssige Abfälle dürfen nicht über die Gewässer „entsorgt“ werden (insbesondere Fäkalien, Ölrückstände, Ölverluste von Maschinen, Farbreste, usw.). Daher dürfen insbesondere während der Bauarbeiten keine wassergefährdenden Stoffe im Sinne des § 19 g Abs. 5 WHG gelagert werden. Die Lagerung von wassergefährdenden Flüssigkeiten unterliegt den Vorschriften der VLwF (Verordnung über die Lagerung wassergefährdender Flüssigkeiten).
Die Bauarbeiten sind so auszuführen, dass gegenüber Dritten kein Schaden entsteht und eine Belästigung der Anlieger durch den Baubetrieb, insbesondere durch Baulärm, Staub usw. durch zu treffende Maßnahmen auf ein Mindestmaß beschränkt werden. Beschädigungen an angrenzenden Gebäuden oder Anlagen, die direkt oder indirekt mit der Baumaßnahme bzw. der Durchführung der Baumaßnahme zusammenhängen, gehen zu Lasten des AN. Ferner ist bei Arbeiten im Bereich von vorhandenen Bauwerken besondere Vorsicht geboten, insbesondere in Bezug auf schweres Baugerät (z.B. Meißelbagger oder schwere Rammen) und die damit verbundenen Erschütterungen. Die in diesem Zusammenhang anfallenden Mehraufwendungen sind in die entsprechenden Vertragsleistungen mit einzurechnen.

Naturschutz und Landschaftsschutzgebiete
Die Maßnahme befinden sich in keinem Natur- und Landschutzgebiete sowie Biotope.
Bäume und Flurgehölze
Im bzw. am Baufeld befinden sich mehrere Bestandsbäume, welche nicht beschädigt werden dürfen. Diese sind zu schützen. Zudem ist mit einem erschwerten Aufwand durch die bestehenden Bäume im Baufeld zu rechnen. Das Wurzelwerk der Bestandsbäume ist vor Beschädigungen zu schützen. Eine entsprechende Erschwerniszulage ist im LV enthalten.
1. Denkmalschutz und Bodenfunde
Von der Entdeckung von Denkmalgegenständen, wie Bodenfunde, Feldkreuzen, Grenzsteinen mit Inschriften etc. ist gemäß §20 des Denkmalschutzgesetzes der AG unverzüglich zu unterrichten.
Die Fundstelle ist bis zu 4 Werktagen nach Meldung in unverändertem Zustand zu belassen. Eine Verkürzung der Frist bedarf in jedem Falle der Zustimmung der zuständigen Stelle. Alle gefundenen Gegenstände von geschichtlichem, naturwissenschaftlichem, künstlerischem oder sonstigem Wert hat der AN dem AG abzuliefern. Der AN entsagt zugunsten des AG allen Ansprüchen auf solche Gegenstände und verpflichtet sich, den gleichen Verzicht allen von ihm beschäftigten Arbeitern und Angestellten aufzuerlegen.
Auf die entsprechenden denkmalschutzrechtlichen Bestimmungen insbesondere § 2 DschG und § 8 DschG wird dennoch ausdrücklich hingewiesen.
1. Kampfmittelbeseitigung
Eine finale Kampfmittelfreiheit wird vor der Maßnahme durch den AG erteilt.
1. Gewässer und Wasserschutzgebiete
Laut dem Daten- und Kartendienst liegt das Untersuchungsgebiet außerhalb von Wasserschutzgebietszonen.
1. Emissions- und Gewässerschutz
Allgemeines
Bei der Lagerung und dem Umgang mit wassergefährdenden Flüssigkeiten ist die Verordnung über die Lagerung wassergefährdender Flüssigkeiten (VLwF vom 03.06.66, Ges.Bl. S.134) zu beachten.
Beim Betrieb hat der AN größte Vorsicht hinsichtlich Öl- und Benzinverlusten an Maschinen, Geräten und Fahrzeugen walten zu lassen.
Lagertanks für Heizöl und Kraftstoffe, Aufbereitungsanlagen für bituminöses bzw. Asphaltmischgut, Wartungs- und Arbeitsplätze für Kraftfahrzeuge sollen im Hinblick auf den Gewässerschutz nicht in unmittelbarer Nähe von Vorflutern angelegt werden.
Auf §22 Wasserhaushaltsgesetz „Haftung für Änderung der Beschaffenheit des Wassers“ wird eindringlich hingewiesen. Erdreich, welches mit wassergefährdenden Stoffen (u.a. Öl, Kraftstoff und dgl.) verunreinigt wird, gilt als Sondermüll.
Auf eine geordnete Abwasserbeseitigung aus der Baustelleneinrichtung ist zu achten. Die Anlegung von Vorsitzgruben für die Beseitigung von Abwasser aus Sozialräumen ist unzulässig. Den vom Bau betroffenen Gewässern (Vorflutern) dürfen keine umweltschädlichen bzw. verschmutzenden Stoffe zugeführt werden.
Desweitern muss eine Beeinträchtigung der Vorfluter durch Eintrag von Abschwemmmaterial vermieden werden.
Die Schlusszahlung kann erst erfolgen, nachdem eine schriftliche Bestätigung aller Unterhaltspflichtigen vorliegen, wonach alle ihre berechtigten Ansprüche gegenüber dem AG abgegolten sind.
1. Immissionsschutz
Bei der Durchführung aller Bauarbeiten ist das Gesetz zum Schutz vor schädlichen Umwelteinwirkungen durch Luftverunreinigungen, Geräuschen, Erschütterungen und ähnliche Vorgänge zu beachten. Insbesondere wird auf das Bundes-Immissionsschutzgesetz – BlmSchG verwiesen. Weiterhin wird auf die Allgemeinen Verwaltungsvorschriften zum Schutz gegen Baulärm und Geräuschimmission hingewiesen.
1. Anlagen im Baubereich
1. Kabel und Leitungen
Im Baubereich befinden sich zahlreiche Leitungen und Kabel Dritter.
Daher ist auf evtl. vorhandene Versorgungsleitungen, Kabel und dergleichen bei den Bauarbeiten zu achten. Über das Vorhandensein von Leitungen hat sich der AN selbst zu informieren, dabei ist die genaue Lage der Leitungen im Grund- und Aufriss festzuhalten. Für Schäden an Kabel und Leitungen haftet der AN (siehe auch Abschnitt 1.1.8).
Die erforderlichen Sicherungs- und Schutzmaßnahmen der einzelnen Leitungsträger sind zu befolgen.
1. Sonstige Anlagen
Im Baustellenbereich befinden sich weiter: Schilder, Wegweiser, Bauwerke, Entwässerungsanlagen, sowie Stromversorgungs- und Datenübertragungsleitungen einschl. Schächte und Schaltschränke. Diese Anlagen sind zu schützen. Erschwernisse, die hierdurch herrühren, sind einzukalkulieren.
1. Gleisanlagen
Im Baugebiet sind keine Gleisanlagen vorhanden.
1. Öffentlicher Verkehr im Baubereich
Die Arbeiten sind ohne größere Beeinträchtigungen des Verkehrs im untergeordnetem Stadtstraßennetz durchzuführen. Im umliegenden Straßennetz ist mit erhöhten Schwerlastverkehr zu rechnen.
Die Zufahrt zum Baufeld kann über das Stadtstraßennetz wie im Kap. 2.3 beschrieben erfolgen. Im Bereich der Baumaßnahme befinden sich folgende öffentliche Straßen:
- Sonnenstraße
- Mönchstraße
- Birnbaumstraße
- Karlstraße
- Bussardstraße
- Elstergasse
- Dohlengasse
Im öffentlichen Nahverkehr ist lediglich die Buslinie 50 (MA Sandhofen – Neckarau West) betroffen, die täglich über die Domstiftstraße fährt.
Bei der Ausarbeitung des Bauablaufkonzeptes war anzustreben, den Verkehrsfluss grundsätzlich in allen Richtungen zu gewährleisten. Die Einschränkungen in der Verkehrsführung durch die Bauarbeiten konnten jedoch nicht vollständig ausgeschlossen werden.
Die geplanten Verkehrsbeeinträchtigungen bzw. Umleitungen sind in den vorliegenden Umleitungspläne ersichtlich und sind im Vorfeld mit dem Straßenbaulastträger sowie der örtlichen Straßenverkehrsbehörde abgestimmt (Siehe auch Kap. 3.1.1 der Baubeschreibung). Weitere Abstimmungen mit den relevanten Beteiligten sind unerlässlich.
1. Angaben zur Ausführung
1. Verkehrsführung, Verkehrssicherung
   1. Aufrechterhaltung des Verkehrs
Die Erneuerungsmaßnahme der Domstiftstraße der unter Abs. 2.11 angegebenen Zufahrten im Bestand werden in zwei Bauvorhaben umgesetzt:
Bauvorhaben eins von der Bürstadter Straße bis zur Einmündung der Karlstraße
Bauvorhaben zwei von der Einmündung der Karlstraße bis Sandhofer Straße
Das Bauvorhaben erfolgt mittels einer Vollsperrung der Domstiftstraße. Die Gehwege sind von der Maßnahme nicht betroffen und sind somit weiterhin nutzbar. Durch die Vollsperrung des Baufeldes ist Die Buslinie 50, die über die Domstiftstraße fährt, betroffen. Die Umleitung des MIV und des ÖPNV erfolgt über die Bürstadter Straße und die Spinnereistraße.
Die hierfür notwendigen Positionen für Verkehrssicherungsmaßnahmen im LV enthalten.
Durch die anliegenden Grundstückseingängen und Gewerbetreibenden ist im Nahbereich der Baustelle mit erheblichen Fußgängerverkehr zu rechnen
Die Abwicklung der anfallenden Bauarbeiten wurde bereits im Kapitel 1.1 beschrieben. Auf die Terminvorgaben wird verwiesen (s. BVB, Ziffer 1). Eventuelle Ergänzungen oder Änderungen der Verkehrslenkungspläne durch die Verkehrsbehörde bleiben vorbehalten.
Transportfahrzeuge dürfen nur das zulässige Gesamtgewicht entsprechend § 34 StVZO aufweisen. Entsprechende Kontrollen behält sich der Auftraggeber vor. Bei Feststellung einer Überschreitung des zulässigen Gesamtgewichts bei Transportfahrzeugen erfolgt eine Anzeige bei der zuständigen Behörde.
Der öffentliche Verkehr hat gegenüber den Belangen der Baustelle absoluten Vorrang. Auf gesperrten, aber annähernd fertiggestellten und an sich betriebsbereiten Straßenabschnitten sind schwere Baumaschinen und -geräte, die quer oder längs der Fahrbahn abgestellt sind, unter allen Umständen mit reflektierenden Absperrbaken abzusichern.
Sämtliche Arbeitsfahrzeuge, die mit dem öffentlichen Verkehr in Berührung kommen und die Sonderrechte nach § 35 Abs. 6 StVO in Anspruch nehmen, müssen eine rot-weiß-rote Sicherungskennzeichnung tragen.
Weitere Bestimmungen für die Sicherheitskennzeichnung richten sich nach RSA 21.
„Die Verkehrslenkungspläne bzw. Umleitungspläne sind zwischen AG, der Verkehrsbehörde der Stadt Mannheim und der rnv abgestimmt und dienen als Richtschnur. Die für die Baumaßnahmen erforderlichen Sperr-, Umleitungs- und Beschilderungspläne inkl. Außerkraftsetzen von Bestandsbeschilderung sind durch den AN zu erstellen und der Straßenverkehrsbehörde noch vor dem Antrag auf verkehrsrechtliche Anordnung vorzulegen."
In einer Verkehrsbesprechung werden diese Pläne besprochen, evtl. abgeändert, angepasst und anschließend verkehrsrechtlich angeordnet. Bei dieser Verkehrsbesprechung ist die Straßenverkehrsbehörde sowie die rnv zwingend einzuladen. Der Antrag auf verkehrsrechtliche Anordnung muss vom AN bei der zuständigen Verkehrsbehörde beantragt werden. Im Antrag muss der entsprechende VZ-Plan und Bauablauf (Eigensicherung) enthalten sein.
Der AN hat die aufzustellenden Schilder und Verkehrseinrichtungen einschließlich Beleuchtung zu liefern, aufzubauen, während der Bauzeit zu unterhalten, ggf. umzubauen und nach Abschluss der Bauarbeiten wieder von der Baustelle zu entfernen. Die eingesetzte Beschilderung und Absperrung der Baumaßnahme muss den Anforderungen der ZTV-SA 97 entsprechen.
Der Auftragnehmer ist allein verantwortlich für die Durchführung der vorschriftsmäßigen Abschrankung und Kennzeichnung der Baustelle bei Tag und bei Nacht.
Der AN hat nach § 45 Abs. 6 StVO vor Beginn der Bauarbeiten von der zuständigen Straßenverkehrsbehörde eine Anordnung nach § 45 Abs. 1 - 3 StVO darüber einzuholen, wie die Baustelle und ggf. Umleitungsstrecken abzusperren bzw. zu kennzeichnen sind.
1. Vom AG zur Verfügung gestellte Unterlagen
Die Verkehrslenkungspläne für die großräumige Umleitung sowie für die Arbeitsstellensicherung liegen nur als Konzept der Ausschreibung bei und dienen als Richtschnur zur Erstellung der erforderlichen Sperr-, Umleitungs- und Beschilderungspläne durch den AN. Eventuelle Änderungen und Anpassungen von Beschilderung, Leit- und Schutzeinrichtungen sowie Markierungen bleiben vorbehalten.
Bei evtl. Änderungen, deren Abfolge oder Einzelteilen der Verkehrssicherungseinrichtungen innerhalb der Maßnahme, die der AN zu verantworten hat, sind die abzuändernden Verkehrslenkungspläne auf Kosten des AN in enger Abstimmung mit dem AG sowie der Straßenverkehrsbehörde zu erstellen und rechtzeitig zur Genehmigung vorzulegen.
1. Kennzeichnung der Baustellenfahrzeuge
Sämtliche Arbeitsfahrzeuge, die mit dem öffentlichen Verkehr in Berührung kommen und die Sonderrechte nach § 35 Abs. 6 StVO in Anspruch nehmen, müssen eine rot-weiß-rote Sicherungskennzeichnung tragen. Zusätzlich ist eine Schilderung "Achtung Baustellenfahrzeug" mit einer Größe von mind. 60 x 40 cm anzubringen.
Baustellenfahrzeuge müssen mit einer gelben Rundumkennleuchte versehen sein (§35 Abs. 6 StVO). Auf die Beleuchtungspflicht bei Dämmerung, Dunkelheit oder schlechten Witterungsverhältnissen wird besonders hingewiesen.
1. Bedingungen für die Ausführung von Bauleistungen an im Betrieb befindlichen öffentlichen Straßen
Beschädigungen und Verschmutzungen: Der AN haftet für Beschädigungen und Verschmutzungen an sämtlichen im Baubereich befindlichen Einrichtungen, insbesondere an den bestehenden Fahrbahnen, Nebenanlagen, Bauwerken, vorhandenen Pflanzen und Bäumen und vorhandenen Leitungen.
Er hat diese ohne besondere Vergütung umgehend zu beseitigen, sofern sie auf seine Baumaßnahme zurückzuführen sind.
Freihalten von Lichtraumprofilen: Das Lichtraumprofil der Fahrstreifen auf den Zufahrtsstraßen zum Baufeld muss auf seine volle Breite und Höhe erhalten bleiben. Die hieraus entstehenden Erschwernisse sind in die entsprechenden Positionen einzukalkulieren.
Ein Überschwenken mit Kränen, Baggern und dergleichen ist untersagt.
1. Warnkleidung nach § 35 Abs. 6 StVO
Alle eingesetzten Arbeitskräfte haben die Warnkleidung nach § 35 Abs. 6 StVO / RSA 21 zu tragen.
Für außerhalb der § 35 Abs. 6 StVO / RSA 21 (nicht öffentlicher Verkehrsraum) tätigen Arbeitskräfte ist im Baufeld Erdbau /Straßenbau /Entwässerung und Brückenbau bei direktem Kontakt zu Baufahrzeugen, Baumaschinen und Geräten mind. Warnkleidung der Klasse 2 zu tragen.
1. Überwachung der Verkehrssicherungseinrichtungen
Verkehrssicherungen im Rahmen dieser Umgestaltungsmaßnahme sind wartungsintensiv. Zur Vermeidung von unnötigen Behinderungen sowie Unfällen im städtischen Verkehrsnetz muss der Bereich Verkehrssicherung bzw. Umleitungsbeschilderung während der Baumaßnahme intensiv überwacht und gewartet werden.
Ferner schuldet der AN die Funktionsfähigkeit und Wirksamkeit der Verkehrssicherung gemäß den verkehrsrechtlich angeordneten VZ-Plänen. Demnach sind die Forderungen der BÜ, SM oder Polizei hinsichtlich der Wiederherstellung infolge des öffentlichen Verkehrs und etwaigen äußeren Witterungseinflüssen (Sturm) in Mitleidenschaft gezogener Verkehrseinrichtungen (z.B. verschobener und umgefallener Ausstattung) umgehend Folge zu leisten. Diese Leistung ist in die entsprechenden Positionen einzurechnen.
Die Verkehrssicherungspflicht liegt mit Beginn der Einrichtung der Arbeitsstelle bis zum vollständigen Abschluss der Arbeiten und Räumung der Arbeitsstelle in der Verantwortung des AN. Dies gilt auch bei Unterbrechung der Bauarbeiten wegen Witterungseinflüssen und für den Zeitraum nach Inbetriebnahme bis zum Abbau aller baustellenbedingten Beschränkungen (z. B. Geschwindigkeitsbegrenzungen bis zum Abschluss der Griffigkeitsmessungen). Der Auftragnehmer muss für den Fall einer Störung sicherstellen, dass er selbst bzw. ein von ihm beauftragter Dritter die Baustelle innerhalb von 30 Minuten erreicht.
Der in der verkehrsrechtlichen Anordnung benannte Verantwortliche oder dessen Beauftragter muss gemäß ZTV-SA (bei Tagesanbruch und nach Eintritt der Dunkelheit), an arbeitsfreien Tagen mind. einmal täglich die Arbeitsstelle kontrollieren und das Ergebnis mit Datum, Uhrzeit, Name und Unterschrift in einer Liste protokollieren. Dem AG ist wöchentlich unaufgefordert eine Kopie dieser Liste zu übergeben.
Die Leistung zur Durchführung der Kontrolle und Wartung ist im eigenen Betrieb auszuführen. Die Kosten hierfür sind in die entsprechende Leistung einzurechnen. Die Beseitigung der festgestellten Mängel (wie verschobene Baken, Austausch von Akkus für die Bakenleuchten, Wiederaufstellen umgefallener Schilder) muss im Zuge der Kontrollfahrt erfolgen. Kontrolle und Wartung der Verkehrssicherungseinrichtungen sind gemeinsam zu leisten. Bei größeren Schäden an den Verkehrssicherungseinrichtungen durch Unfälle, wie verschobene TSE ist nach Aufforderung des AG oder der Polizei unverzüglich ein Wartungstrupp in Bewegung zu setzen, welcher innerhalb einer Stunde auf der Baustelle erscheinen muss und den Schaden behebt. Die Kosten hierfür trägt der Unfallverursacher.
Für die Überwachung der Einrichtungen der Verkehrssicherung wie oben beschrieben hat der AN darüber hinaus für die gesamte Bauzeit einen jederzeit telefonisch erreichbaren Wächter zu stellen. Dieser muss die entsprechende Warnkleidung nach § 35 StVO tragen und zur einwandfreien Verständigung die deutsche Sprache beherrschen. Die Kontaktdaten des Wächters sind der örtlichen Bauüberwachung, der zuständigen Straßenmeisterei, der zuständigen Autobahnpolizei, dem AG sowie der Straßenverkehrsbehörde vor Beginn der Maßnahme schriftlich mitzuteilen.
Der Vollzug der Kontrollfahrten wird elektronisch mit Erkennungschips dokumentiert und dem AG wöchentlich nachgewiesen.
1. StVO – und provisorische wegweisende Beschilderung
Der AN hat die aufzustellenden Schilder und Verkehrseinrichtungen zu liefern, standsicher aufzubauen, während der Bauzeit zu unterhalten, ggf. umzubauen und nach Abschluss der Bauarbeiten wieder von der Baustelle zu entfernen.
Mit Einführung der CE-Kennzeichnung für Fahrzeugrückhaltesysteme und dem Nachweis über die EG-Konformitätserklärung, ist eine Befestigung von StVO-Verkehrszeichen an den Fahrzeugrückhaltesystemen aus Stahl gem. Angaben in den Einbauhandbüchern nicht möglich. Die Verkehrszeichen- und Verkehrseinrichtungen der StVO und die wegweisende Beschilderung ist ausschließlich an separate Aufstellvorrichtungen, ggf. mit Fußplattenträgern, zu montieren. Für den seitlichen Abstand der StVO- und wegweisenden Beschilderung zur Fahrbahn, (Rand der befestigten Fläche) sind die Angaben aus der RSA 21 und der VwV-StVO zu verwenden.
Ergänzend zur RSA 21 bestehen folgende Forderungen des AG:
Als Gütekriterium für Verkehrsschilder, einschl. Zusatzschilder, gilt prinzipiell die auf der Zeichenrückseite deutlich sichtbar angebrachte Kennzeichnung mit dem Zeichen des RAL-Güteschutzvereins
Das Befestigen der Schilder an Holzpfosten bzw. das Sichern durch Spanndrähte ist nicht zulässig
Baufeldeinfahrten sind mit dem Zusatz „Feuerwehrzufahrt“ (DIN 4066) zu kennzeichnen
Zur Unterhaltung gehört auch das Wiederherstellen umgefallener oder örtlich abgerückter Verkehrszeichen - dies gilt insbesondere auch nach Unfällen - sowie das Reinigen der Beschilderung in erforderlichem Umfang. Für unfallbeschädigte oder durch sonstige Einflüsse unbrauchbar gewordene Schilder und Geräte hat der Auftragnehmer unverzüglich Ersatz in gleicher Güte zu leisten.
Die zur temporären Verkehrsführung im Widerspruch bestehende StVO- und wegweisende Beschilderung, außerhalb des Baufeldes, ist zu deaktivieren. Innerhalb des Baufeldes ist die im Widerspruch zur temporären Verkehrsführung oder zu weit entfernt stehende StVO- und wegweisende Beschilderung abzubauen und mit Beschilderung und Wegweisung des AN zu ersetzen. Die Deaktivierung der bestehenden und Auf- und Abbau der temporären StVO- und wegweisenden Beschilderung hat im Zuge der Einrichtung / Umbau der Bauphase zu erfolgen. Zusätzlich notwendige Verkehrssicherungsmaßnahmen sind in den jeweiligen OZ einzurechnen
1. Vergütung
Die einzelnen Teile (Schilder, Warnbaken usw.) der Einrichtung für Verkehrssicherungsmaßnahme werden als Pauschalen gemäß den VZ-Plänen und Vorhaltezeit im Zusammenhang mit einer verkehrsrechtlichen Anordnung vergütet.
Kosten für Einsetzen und Vorhalten von Sicherungswänden, Baken, Kegel, Beschilderung, Sicherungsposten, etc., welche zum Auf- Um- und Abbau und vor- und unterhalten der Verkehrssicherungs- bzw. Verkehrssperrungsmaßnahmen notwendig sind, sind in die Einheitspreise der jeweiligen Positionen für die Verkehrssicherung einzurechnen.
Es werden nur die, seitens des AG erstellten Verkehrszeichenplänen dargestellten und sonst zusätzlich von der Verkehrsbehörde angeordneten Verkehrssicherungseinrichtungen vergütet. Vorläufige und zusätzliche aufgestellte Teile wie Schilder, Baken, Leuchten, etc. im Zuge des Aufbaus, Umbaus bzw. Rückbau der Verkehrssicherungseinrichtungen bestehend aus Sicherungswänden, Schildern, Baken, Kegeln, etc. werden nicht gesondert vergütet und sind in die entsprechenden Positionen einzurechnen.
Die Vergütung der Vorhaltezeiten der Verkehrssicherungseinrichtungen beginnt erst mit der gesamten Wirksamkeit der Einrichtung des Baufeldes also maximal ein Tag vor Beginn der Arbeiten. Das Ende der Vergütung der Vorhaltezeit der Verkehrssicherungseinrichtungen ist identisch mit der Inbetriebnahme der jeweiligen fertiggestellten Maßnahme.
Die Vorhaltezeiten werden nach Kalenderwochen vergütet. Ein Tag wird als 1/7 Woche vergütet. Tage zuvor aufgestellte und gekreuzte Schilder und Tafeln werden erst ab dem ersten Tag und nur bis zum letzten Tag der geplanten Sperrung bzw. der erteilten Verkehrsrechtlichen Anordnung vergütet. Frühere Aufstellung der Verkehrssicherungseinrichtungen und späterer Abbau werden erlaubt aber jedoch nicht vergütet. Dies ist bei der Kalkulation zu berücksichtigen.
Die Vergütung zum Aufbau / Umsetzen / Abbau von o.g. Verkehrssicherungseinrichtungen erfolgt über Pauschal-Positionen im LV nur bei verkehrsrechtlich angeordneter Einrichtung / Änderung der Verkehrsführung bzw. bei zusätzlicher Anordnung der Verkehrsbehörde, Polizei oder SM, soweit es sich um keinen Mangel nach ZTV - SA und der RSA handelt und die angeordneten Pläne korrekt umgesetzt wurden.
Muss eine Verkehrsführung oder sonstige Verkehrssicherungseinrichtung neu aufgebaut oder aufrechterhalten bleiben, um die Vertragsleistung außerhalb der vertraglich vereinbarten Bauzeit herzustellen, so hat der AN die hierbei anfallenden Kosten zu tragen. Die Kosten für notwendige Verkehrsführungs- und sicherungsmaßnahmen zur Beseitigung von Baumängeln oder die Durchführung von Gewährleistungsarbeiten hat der AN ebenfalls zu tragen.
1. Bauablauf
1. Allgemeines
Die Maßnahme ist zwingend ohne zeitliche Unterbrechungen auszuführen. Handeinbauten sind auf das unvermeidbare Minimum zu beschränken. Die Vorlage von Bauzeiten- und Bauablaufplänen und deren regelmäßiges Fortschreiben sind zwingend erforderlich.
Bei Leistungen durch Subunternehmer trägt der Auftragnehmer die Verantwortung für Koordination und Ausführung. Die Reihenfolge der Ausführung geschieht im Einvernehmen von Auftraggeber und Auftragnehmer.
Zeitliche Beschränkungen und Reihenfolge der Maßnahme:
Es gilt die in den Besonderen Vertragsbedingungen festgelegte Ausführungsfrist.
Um sicherzustellen, dass die Bauzeit auch bei ungünstiger Witterung eingehalten wird, sind die Arbeitsschichten unter Ausnutzung der Tageshelligkeit zu verlängern und es ist auch an Samstagen zu arbeiten. Darüber hinaus sind im Rahmen von geplanten Terminen am Wochenende die gesamte Sperrzeit auszunutzen.
Die Disposition des Bauablaufes innerhalb der Baumaßnahme bleibt grundsätzlich dem AN überlassen. Die Randvorgaben des AG sind jedoch einzuhalten. Es gilt die folgende Abwicklung der Bauphasen (siehe Kapitel 3.2.2 „Reihenfolge und Abwicklung zu berücksichtigende Arbeiten“).
1. Reihenfolge und Abwicklung zu berücksichtigende Arbeiten
Bis auf die Vorgaben, des vorgesehenen Bauabschnitts sowie den Abstimmungen mit dem AG, bleibt der Bauablauf weitestgehend dem AN überlassen.
1. Ausführungsfristen und zeitliche Beschränkungen

Der AN hat sich mit der Planung seiner Kapazitäten auf die Bauzeit einzustellen. Die parallelen Tätigkeiten sowie der kleinflächige Abtrag mit Zwischenlagerung auf Flächen des AN, sind abzusichern. Die erforderlichen Aufwendungen für das Arbeiten mit den benannten Bedingungen, sind in die Einheitspreise der betreffenden Ordnungsziffern einzukalkulieren.
1. Bauüberwachung durch den AG
Die Bauüberwachung wird durch den AG selbst, bzw. durch ein von ihm beauftragtes Ingenieurbüro durchgeführt.
1. Bauleitung durch den AN
Vom AN ist vor Beginn der Arbeiten ein zuständiger, deutschsprachiger Bauleiter zu benennen, der sich ganztägig vor Ort aufhält und unter einer Handy- Nummer zu erreichen ist.
Bauleitung des AN, sonstige Beauftragte, Oberbauleitung, örtliche Bauleitung und Poliere des AN und seine Nachunternehmer müssen der deutschen Sprache und Schrift auf fortgeschrittenem Niveau mächtig sein. Ebenfalls müssen sie mit den einschlägigen Vorschriften und vereinbarten Bauregularien (z.B. VOB, DIN´s, ZTV´s, ZVB-STB, RSA etc.) sowie den einschlägigen Richtlinien und Merkblättern (für z.B. bit. Einbau, Herstellung Erdbau, Hinterfüllung, Markierungen etc.) eingehend vertraut sein.
Der Bauleiter des AN muss über ausreichend Berufserfahrung verfügen.
Der AG behält sich auch im Verlauf der Baumaßnahme ausdrücklich vor, die Zusammenarbeit mit Beauftragten und Subunternehmern des AN einzustellen, die o.g. Voraussetzungen nicht erfüllen. In diesem Fall wird der unverzügliche Austausch durch geeignete Personen verlangt.
1. Wasserhaltung, Oberflächenentwässerung
Es sind die Angaben nach den Abschnitten 2.6 und 2.9 einzuhalten. Daher ist das schadlose Abführen des Tag- bzw. Regenwassers Sache des Auftragnehmers und ist einzukalkulieren.
1. Baubehelfe
Baubehelfe sind, falls erforderlich, in die Einheitspreise einzukalkulieren. Grundsätzlich sind bei der Planung und Ausführung von Baugruben die Angaben der DIN 4124 ("Baugruben und Gräben, Böschungen, Arbeitsraumbreiten, Verbau") zu beachten.
1. Stoffe und Bauteile
Es dürfen – soweit möglich – nur genormte oder güteüberwachte Baustoffe und Bauteile eingebaut werden.
Bei allen anderen Stoffen und Bauteilen sind die Hersteller im Baustoffverzeichnis anzugeben oder auf Anforderung dem Auftraggeber mitzuteilen. Alle vom Auftragnehmer (AN) angelieferten Schüttmaterialien für den Erdbau müssen die bautechnischen Anforderungen nach den einschlägigen, vertraglich vereinbarten Vorschriften erfüllen (ZTV-E u.a.).
Grundlagen für die Bewertung der Materialien hinsichtlich Umweltverträglichkeit sind:
- die technischen Regeln der EBV-Anlage 1 Tabelle 3
Eignungsprüfungen, bzw. Nachweise über die geforderten Eigenschaften sind rechtzeitig vorzulegen (Güteüberwachung und/oder Eignungsprüfung). Die Herkunft des Materials ist dem AG zu benennen.
Die Lieferung der Baustoffe ist grundsätzlich, wenn im Leistungsverzeichnis nichts Gegensätzliches gesagt wird, in den Leistungen enthalten.
1. Abfälle
Abfälle sind gemäß Kreislaufwirtschaftsgesetz zu entsorgen, die Kosten sind einzukalkulieren.
1. Winterbau
Die Bauzeit erstreckt sich auch auf die Wintermonate. Winterbau ist zulässig, soweit die technischen Vorschriften (z.B. ZTV’en) eingehalten werden. Die dafür erforderlichen Aufwendungen sind in die entsprechenden Positionen einzukalkulieren. Eine gesonderte Vergütung, außer den im LV angeführten Positionen, erfolgt nicht.
1. Beweissicherung
Beschädigungen an angrenzenden Gebäuden oder Anlagen, die direkt oder indirekt mit der Baumaßnahme bzw. der Durchführung der Baumaßnahme zusammenhängen, gehen zu Lasten des AN (siehe hierzu auch Abschnitt 1.2.2 der LB).
Es wird empfohlen, vor Beginn der Arbeiten den ursprünglichen Zustand von Straßen, Wegen, Entwässerungsleitungen, Bauwerken und benutzten Grundstücken etc. durch entsprechende Beweismittel (z.B. Fotografien) festzuhalten und dem AG zu übergeben. Eine gemeinsame Begehung von AN und AG erfolgt nicht.
1. Sicherungsmaßnahmen
Nach der StVO bzw. den Anordnungen des Auftraggebers oder der Verkehrsbehörde ist die Baustelle mit den erforderlichen Verkehrszeichen und Zusatztafeln zu kennzeichnen sowie mit Absperreinrichtungen, Leit- und Schutzeinrichtungen zu versehen und in dem notwendigen bzw. angeordneten Umfang zu beleuchten. Verkehrszeichen und Einrichtungen sind ständig zu unterhalten.
Außerdem sind alle Einwirkungen des öffentlichen Verkehrs auf die Bauausführung hinsichtlich erforderlicher Baubehelfen zu berücksichtigen. Im Besonderen wird auf erforderliche Schutzmaßnahmen beispielsweise gegen Anprall bei Traggerüsten bzw. Absturzsicherung im Bereich der Baugrube hingewiesen.
Außerdem wird besonders darauf hingewiesen, dass alle Schutz- und Sicherheitsmaßnahmen nach den Unfallverhütungsvorschriften und den polizeilichen Vorschriften einzuhalten sind. Sämtliche Schutz- und Sicherungsmaßnahmen gehen zu Lasten des AN, sofern sie nicht als Leistung im LV aufgeführt sind. Die Kosten sind in die entsprechenden Einheitspreise einzurechnen. Der Auftraggeber behält sich vor, bei Nichteinhaltung der Sicherheitsmaßnahmen die Baustelle unverzüglich einzustellen.
Die Sicherung der Baustelle (auch nachts und an arbeitsfreien Tagen) liegt in der Verantwortung des AN. Die Weisungen des AG und der Bauüberwachung sind zu beachten. Die erforderlichen Leistungen sind in die Baustelleneinrichtungspositionen einzurechnen.
1. Belastungsannahmen
Für den Straßen- und Rohrleitungsbau:
Für alle Rohre und Schächte im Fahrbahnbereich sind für eine Belastung durch Schwerverkehre auszulegen sowie die gültigen Regelwerke zu berücksichtigen. Aufsätze für Straßenabläufe und Schächte müssen der Klasse D 400 entsprechen.
Bodenkennwerte /Homogenbereiche
Hierzu wird auf die geo- und abfalltechnische Untersuchung der Gutachter verwiesen.
Für den Ingenieurbau:
Im Projektgebiet ist keine Brückenbauwerke geplant.
1. Vermessungsleistungen, Aufmaßverfahren
1. Vermessungsleistungen
Es gelten die Anforderungen der ZTV-Verm-StB 01, bzw. ZTV-ING.
Dem AN werden durch den AG eine Bestandvermessung mit Festpunkten im GK-Koordinatensystem und dem Höhensystem DHHN12 übergeben. Die Festpunkte und Höhenfestpunkte können außerhalb und innerhalb des Baufeldes liegen. Das Heranholen oder Versichern der Festpunkte ist Sache des AN und ist in die entsprechenden Positionen einzukalkulieren.
Sämtlichen Berechnungen des Lagefestpunktfeldes liegt das Gauß-Krüger-System im Bereich des 9° Meridians zugrunde.
Daten der Straßenachse werden dem AN aus den Entwurfs- und Ausführungsplänen geliefert.
Werden Festpunkte oder Sicherungspunkte vom AN beschädigt, beseitigt oder durch sein Verschulden unbrauchbar, so behält sich der AG vor, die zur Wiederherstellung oder Verlegung dieser Punkte erforderlichen Vermessungsarbeiten selbst auszuführen. Die Kosten für den hierbei entstehenden Material- und Arbeitsaufwand trägt der AN. Grundlage für die Kostenerstattung ist das Landesgebührengesetz (LGebG). Es gilt die zum Zeitpunkt der Durchführung der Arbeiten gültige Vorschrift.
Der AN erhält vom AG Lage- und Höhenfestpunkte, sowie die erforderlichen Daten der Straßenachsen.
1. Vermessungstechnische Bestandsaufnahme und Kontrollplots
Allgemein:
Der neue Bestand aller Bauwerke, Betriebseinrichtungen (Kabel, Schächte, Entwässerungseinrichtungen, Versorgungsleitungen etc.), Topografie (Böschungen, Fahrbahnen, Wege, Gräben etc.) und die neue Verkehrsbeschilderung ist im Koordinatensystem nach Lage und Höhe vom AN aufzunehmen. Die Genauigkeit der vermessungstechnischen Aufnahme soll Punktfehler von max. 2-3 cm in Lage und Höhe, bei Fahrbahnhöhen max. 1 cm, garantieren. Der maximale Punktabstand beträgt 20 m. Die Übergabe der Daten hat bzgl. Kodierung und Umfang gem. RAS Verm StB zu erfolgen.
Abweichende Zeichenschlüssel können vereinbart werden.
Der Kostenaufwand für die Herstellung der Bestandspläne wird gesondert nach LV - Positionen vergütet.
1. Aufmaßverfahren, Mengenermittlungen
Für die Bauabrechnung anzuwendende Verfahren gelten die in den "HVA B-StB” vom "BMVBS" getroffenen Regelungen. Die wesentlichsten Festlegungen hieraus sind:
Gestaltung der Aufmaßblätter:
Es sind Aufmaßblätter gemäß Formblatt " StB-Aufmaß 1" zu verwenden. Die darin enthaltenen Rahmenangaben müssen auch bei Verwendung eines anderen Formblattes (z.B. für Nivellements oder Dickenmessungen) gemacht werden. Ein Muster für die Aufmaßblattgestaltung kann vom AG zur Verfügung gestellt werden.
Erstellen der Aufmaße und Festhaltung der Leistung:
Grundsätzlich wird jedoch vereinbart:  Aufmaße und Aufmaßskizzen erstellt allein der AN auf o.g. Vordrucken. Sämtliche Leistungen sind ausnahmslos sofort nach Ausführung, ausschließlich nur im Beisein eines Vertreters des AG vom AN aufzumessen. Unterlässt der AN den rechtzeitigen Antrag auf Feststellung der Leistung oder beteiligt sich nur unzureichend an der Aufmessung, so gelten die Feststellungen des Auftraggebers als endgültig, wenn nicht der Auftragnehmer ihre Unrichtigkeit beweist.
Aufgrund der engen Termine ist hierfür vom AN ausreichend Personal vorzuhalten. Im Nachhinein nicht mehr nachvollziehbare Leistungen, was auf den Inhalt dieser Ausschreibung größtenteils zutrifft, werden nicht anerkannt. Es sind ausnahmslos für alle Leistungspositionen, also auch für Pauschalpositionen Aufmassblätter zu fertigen. Die abzurechnenden Leistungen sind dabei sinnvoll zusammenzufassen. Folglich können auch mehrere Ordnungszahlen auf einem Aufmaßblatt abgerechnet werden. Das Fortschreiben von bereits verwendeten bzw. abgerechneten sowie geprüften Aufmaßen, mit gleicher Nummer zu einem späteren Abrechnungszeitraum ist nicht zulässig.
Die Aufmaßblätter werden vom AG geprüft. Fehlerhafte Dokumente sind neu zu erstellen, bevor sie vom AG gegengezeichnet werden.
Inhalt der Aufmaße:
- Alle Aufmaße werden i.d.R. unabhängig von den darin enthaltenen Ordnungsziffern fortlaufend durchnummeriert.
- Die Angaben im Aufmaßblatt müssen eindeutig und übersichtlich sein. Zuordnung zu Ortsangaben und Lage zur Straßenachse sind notwendig.
- Falls das Aufmaß an ein vorangegangenes, bereits zu einem früheren Zeitpunkt erstelltes Aufmaß, anschließt, wird ein entsprechender Hinweis (z.B. "Fortsetzung von Aufmaßblatt Nr. XXX) eingetragen.
- Leerflächen auf dem Aufmaßblatt werden gesperrt.
Aufmaß-Übersichtspläne / Aufmaßskizzen:
Für Ordnungszahlen, welche auf Grund der Gliederung in Einzelbauphasen zu unterschiedlichen Zeitpunkten an benachbarten Stellen Aufmaße erfordern, können zur Verbesserung der Übersichtlichkeit durch den AG Übersichtspläne verlangt werden, in welchen die Gültigkeitsbereiche der einzelnen Aufmaßblätter gegeneinander abgegrenzt sind.
Der Auftragnehmer fertigt Aufmaßskizzen und ergänzt oder ändert die Ausführungspläne sowie Querprofile nach der tatsächlichen Ausführung und legt diese Bestandspläne bei der Abrechnung zweifach vor. Sämtliche Aufmaßblätter sind durch rechnungsbegründende Unterlagen zu belegen.
Kumulierte Mengenermittlung / Datenübergabe bei Abschlagsrechnung
Jede Abschlags- sowie abschließend die Schlussrechnung erhält zur Nachvollziehbarkeit eine Mengen- bzw. Massenermittlung. In dieser werden nach aufsteigender Reihenfolge die Ordnungsziffern des LV’s mit entsprechenden Mengenansätzen der abzurechnenden Aufmaßblätter kumuliert zusammengefasst.
Diese Massenermittlung enthält somit alle Aufmaßblattnummern zu jeder Ordnungsziffer und stellt somit das Ordnungsinstrumentarium für die spätere Nachvollziehbarkeit sowie Prüfungen etc. dar.
Von der Aufmaßerfassung durch den AN sind die Aufmaße als Datenarten DA.11(GAEB 90 oder 2000) dem AG bei jeder Abschlagsrechnung zu übergeben. Gleiches gilt für die Datenarten der Nachträge (DA86). Die Aufmaße sind zur Abrechnung kumuliert zu übergeben.
Die in gegenseitigem Einvernehmen gefundenen Fehler in der Massenermittlung und in den Abschlagsrechnungen sind vom AN bereits in der nächsten Version zu beseitigen! Insofern kann ein nicht unerheblicher Überarbeitungsaufwand entstehen, den der AN in seiner Kalkulation zu berücksichtigen hat.
Zusammenstellung von Liefer-/Wiegescheinen:
Sämtliche Positionen, die nach Tonnen bzw. auf Nachweis abgerechnet werden, dürfen nur in Gegenwart des AG eingebaut werden. Die Lieferscheine sind auf der Baustelle vom AN und AG sofort mit dem Vermerk der Einbaustelle zu versehen und abzuzeichnen. Diese sind in 2-facher Ausfertigung arbeitstäglich dem AG zu übergeben.
Weiter sind die Liefer- / Wiegescheine im Bautagebuch aufzulisten.
Abrechnung nach Solldaten (Regelfall):
Die Abrechnung der Hauptleistungen innerhalb der Gewerke Ingenieurbau, Erdbau und Fahrbahnoberbau u.a., welche nach baureifen Ausführungsplänen (Lagepläne, Regelquerschnitte, Querprofile, Bauwerkspläne) erstellt werden, erfolgt nach Sollmaßen unter Berücksichtigung der in den "ZTV'en" festgelegten Toleranz- bzw. Mehr- und Mindermengenregelungen.
Abrechnung von Erdarbeiten:
Bei nicht überschütteten Brückenbauwerken wird im durchgehenden Aufmaß des Dammprofils lediglich das lichte Maß zwischen dem Fuß der beidseitigen Böschungskegel ausgespart. Damit sind alle Erschwernisse für das Hinterfüllen von Brückenbauwerken und Durchlässen abgegolten.
1. Prüfungen
1. Eignungsprüfungen/ Erstprüfungen
Die nach den einschlägigen Technischen Vorschriften, Normen, Richtlinien und Merkblättern aufzustellenden Eignungsprüfungen und Erstprüfungen sind rechtzeitig vor Bauausführung dem AG zur Prüfung und Genehmigung vorzulegen.
Dabei sollte dem AG noch Gelegenheit bleiben, die Unterlagen zu überprüfen und erforderlichenfalls Änderungen zu veranlassen. Angemessen sind zwölf Arbeitstage zuzüglich der erforderlichen Zeit für eventuelle Wiederholungsprüfungen.Es wird ausdrücklich darauf hingewiesen, dass der AN beim Auftreten von Mängeln, auch bei der Einhaltung der Grenzwerte entsprechende der geltenden Vorschriften in vollem Umfang gewährleistungspflichtig ist. Für sämtliche einzubauende Asphaltschichten werden Erstprüfungen mit mindestens drei Bindemittelgehalten vorgeschrieben.
Die Prüfzeugnisse für die Gesteinskörnungen dürfen ihre Gültigkeit (2 Jahre) während der Bauzeit nicht verlieren; gegebenenfalls sind neue Erstprüfungen vorzulegen. Ebenso sind Prüfzeugnisse der Ausgangsmaterialien sämtlicher im Oberbau zur Verwendung kommender Gesteine, Korngruppen und Gemische auf Verlangen vorzulegen. Prüfungen werden entsprechend den einschlägigen DIN-Normen und den zusätzlichen Technischen Vorschriften vorgenommen.
Bauverzögerungen, wegen verspäteter Eignungsprüfungen, sowie daraus resultierende Folgekosten sind vom Auftragnehmer zu vertreten.
1. Eigenüberwachungsprüfungen
Eigenüberwachungsprüfungen sind entsprechend den derzeitigen Vorschriften durchzuführen.
Die Prüfzeugnisse sind dem AG unmittelbar nach Durchführung der Prüfung, spätestens jedoch am darauffolgenden Arbeitstag vorzulegen. Die Eigenüberwachungsprotokolle sind Vertragsbestandteil und gelten als Nachweis der Vertragserfüllung.
Bei Prüfung mit negativem Ergebnis werden die Versuche nach ordnungsgemäßer Durchführung der Leistung wiederholt. Kommt der AN seiner Verpflichtung zur Durchführung der Prüfung nicht oder nicht vollständig nach, ist der AG berechtigt, ein Labor seiner Wahl mit der Durchführung der Prüfungen auf Kosten des AN zu beauftragen.
Griffigkeit / Ebenheit:
Auf die ZTV-Asphalt-StB wird verwiesen
1. Kontrollprüfungen
Kontrollprüfungen werden vom AG gemäß dem Technischen Regelwerk veranlasst (Koordination: Örtliche Bauüberwachung). Dafür hat der AN möglicherweise auftretende Verzögerungen des Arbeitsablaufes entschädigungslos aufzufangen.
Die Kosten einer Wiederholungsprüfung, die wegen Nichtbestehens einer Kontrollprüfung vom AG veranlasst wird, trägt der AN. Nach Aufforderung des AG (Örtliche Bauüberwachung) hat der AN Proben aller Art der zur Verwendung kommenden Stoffe für Kontrollprüfungen bzw. Identitätsprüfungen zu entnehmen. Der AN hat dazu evtl. erforderliche Hilfskräfte, Hilfsmittel für Probenahmen oder Durchführung der Prüfung vor Ort und ggf. zum Versand der Proben zu stellen.
Der AG kann aber auch fordern, dass die vom AN nach den Technischen Vorschriften, Normen, Richtlinien und Merkblättern durchzuführenden Prüfungen in Gegenwart des AG ausgeführt werden. Ort und Zeitpunkt der Prüfungen sind in gegenseitigem Einvernehmen zwischen AN und AG festzulegen.
Ebenheit (ZTV-Asphalt-StB)
Die Ebenheit der Deckschicht (einschl. Schächte und Fahrbahnanschlüsse) wird mit dem Ebenheitsprüfgerät „Planograph“ abgenommen.
Die Einbaudicke
Sieht die Ausschreibung den Bau von bituminösen Straßen- oder Wegeflächen im Vollausbau nach Dicke vor, und erreicht oder überschreitet die dafür jeweils ausgeschriebene oberste Schicht eine Fläche von 6.000 m², so ist zum Nachweis der tatsächlich eingebauten Dicke das Verfahren der zerstörungsfreien Dickenmessung mit Hilfe des elektromagnetischen Dickenmessgerätes (Strato-test) verbindlich vorgeschrieben, wobei die Summen-/Einzelmessung als vereinbart gilt. Hierfür müssen je nach vereinbarter Messung unter einer oder mehreren Schichten Gegenpole aus Alu-Folie bzw. -blechen verlegt werden.
Der AN führt die Dickenmessung mit eigenem Gerät und Personal durch; Entsprechende Leistung sind im Leistungsverzeichnis enthalten.
Das vorschriftsmäßige Vorbereiten, Verlegen, Fixieren, Einmessen und Markieren der Messprofile bzw. Gegenpole obliegt dem AN. Die dafür entstehenden Kosten sind einzukalkulieren, sofern im Leistungsverzeichnis keine entsprechenden Positionen vorgesehen sind. Das gilt auch für eventuelle Erschwernisse beim Einbau der bituminösen Schichten sowie für die ggf. erforderlichen Verkehrssicherungen, auch bei Durchführung der Dickenmessungen.
Griffigkeit:
Gemäß (ZTV Asphalt-StB 07) und ARS 24/2003 ist für die Abnahme eine Messgeschwindigkeit von 80 km/h vorgesehen.
Kontrollprüfung Bindemittel (ARS 11/2012)
Die Bindemittelproben sind bei Maßnahmen des Bundes ab einer Größe von 18.000 m² je Schicht am Asphaltmischwerk zu entnehmen. Der Auftragnehmer bzw. das Mischwerk ist zur ordnungsgemäßen und zuverlässigen Probenahme verpflichtet. Der Auftragnehmer (AN) hat dem Auftraggeber (AG) rechtzeitig mitzuteilen, wann die Bindemittelproben entnommen werden. Die erforderlichen Behältnisse für mindestens 3 kg Probemenge, mit luftdicht verschließbaren Deckeln sind vom AN zur Verfügung zu stellen und mit folgenden Daten zu beschriften.
- Baumaßnahme
- Mischanlage
- Asphaltschichtart
- Bindemittelart/-sorte
- Zusätzliche Modifikation
- Entnahmedatum und –zeit
Die Probenahmeprotokolle (siehe Formblätter ’Niederschrift über die Probenahme von Bitumen’ und ‚Niederschrift über die Entnahme von Asphalt-Mischgut bzw. -Ausbaustücken (Bohrkerne) sind zu verwenden und vollständig auszufüllen (einschließlich der Angabe des Raffineriestandortes) und von AN und AG, beim Bindemittel zusätzlich vom Liefer- bzw. Mischwerk zu unterzeichnen. Der AN hat die Proben mit einer Kopie des Bindemittel-Lieferscheins und den Probenahmeprotokollen zur einheitlichen Untersuchung und zentralen Auswertung der Prüfstelle unverzüglich (am gleichen Tag) nach der Probenahme im Mischwerk zuzuleiten
Zudem sind die Ergebnisse aus den zusätzlichen Prüfungen am Bindemittel beim Hersteller des Asphaltmischgutes (gemäß Anlage zum ARS 11/2012, Teil B, Abschnitt VI)) in den Tabellen zur Datenerfassung aus ARS 11/2012 entsprechend einzutragen und vom Mischwerk an die Vergabestelle (AG) weiterzuleiten.
Die Ergebnisse aus den zusätzlichen Prüfungen am Bindemittel im Rahmen der Kontrollprüfungen (gemäß Anlage zum ARS 11/2012, Teil C, Abschnitt IX)) sind in den Tabellen zur Datenerfassung aus ARS 11/2012 entsprechend einzutragen und von der Prüfstelle an die Vergabestelle (AG) weiterzuleiten.
Der Aufwand ist in die entsprechende Asphaltposition einzurechnen und wird somit nicht gesondert vergütet. Für den AG ist der Zugang zum Asphaltmischwerk zu gewährleisten.
1. Zusammenfassende Angaben für die Erarbeitung des Sicherheits- und Gesundheitsschutzplanes (Sige-Plan)
Entfällt – nicht erforderlich
1. Abschlagsrechnungen (AR), Schlussrechnung (SR)
Die OZ „Baustelle einrichten“ wird in Abschlägen in Abhängigkeit vom Baufortschritt vergütet.
Stellt der AG beim Prüfen von AR oder SR eine unverhältnismäßig hohe Fehlerquote fest, werden die Unterlagen zur generellen Überarbeitung an den AN zurückgesandt und die Frist nach VOB B §16 wird unterbrochen. Die Schlussrechnung sowie Schlussmassenermittlung müssen bis auf kleinste Ausnahmen fehlerfrei sein.
Vom AG durchgeführte und vom AN akzeptierte Änderungen im Rahmen der Prüfung von Abschlagsrechnungen, Massenermittlungen und Aufmaßblättern sind umgehend in die nächsten AR, ME etc. einzuarbeiten. Bei wiederkehrenden diesbezüglichen Fehlern werden die Unterlagen zur Korrektur an den AN zurückgegeben und die Frist zur Prüfung von AR unterbrochen.
1. Bautagesberichte
Es sind Bautagesberichte zu führen. In ihnen ist die Art, Umfang und Ort der geleisteten Arbeiten mit den wesentlichen Angaben über den Baufortschritt, das Wetter, die Temperatur, die Zahl und Art der auf der Baustelle beschäftigten Arbeitskräfte, die Zahl und Art der eingesetzten Großgeräte sowie deren Zu- und Abgang, die Anlieferung von Hauptbaustoffen, eventuelle Behinderung und Unterbrechungen der Ausführung, Arbeitseinstellungen mit Angaben der Gründe, Unfälle und sonstige wichtige Vorkommnisse zu dokumentieren.
Die Bautagesberichte dienen lediglich zur Dokumentation, die in ihnen dokumentierten Massen sind keine Abrechnungsgrundlage
1. Ausführungsunterlagen
1. Vom Auftraggeber zur Verfügung gestellte Ausführungsunterlagen
   1. Pläne und Anlagen
Grundlage für die Kalkulation und Bauausführung sind das LV, die Baubeschreibung sowie die beigefügten Anlagen (siehe Abschnitt 6).
Dem AN werden nach Zuschlagserteilung kostenlos 1-fach als Papierunterlagen sowie 1-fach digital im PDF-Format auf CD sämtliche für die Bauausführung relevanten Ausführungspläne zur Verfügung gestellt.
1. Vom Auftragnehmer zu erstellende / beschaffende Ausführungsunterlagen
1. Grundlagen / Allgemeines
Folgende, für die Durchführung der Baumaßnahme erforderlichen technischen Unterlagen hat der AN zu liefern:
- Anordnungsreife Verkehrsführungs- und Verkehrszeichenpläne, auch für die Umleitungsstrecken und Bauphasen, auf der Grundlage der in der Anlage beiliegenden Verkehrsführungspläne. Diese Pläne sind bereits mit den Behörden vorabgestimmt, dienen allerdings wie zuvor beschrieben nur als Richtschnur.
- Vermessungstechnische Bestandsaufnahme und Kontrollplots gemäß Ziff 3.11.2
- Erläuterung des Bauablaufs und des Bauverfahrens, gegebenenfalls Einsatz von Spezialgeräten,
- Beweissicherung (Fotodokumentation) der an das Baufeld angrenzenden Verkehrsflächen,
- Beweissicherung angrenzender baulicher Anlagen
- Bauzeitenplan (inkl. Fortschreibung während der Bauzeit)
- Ausführungspläne (auch für die Baubehelfe),
- Vermessungsunterlagen
- Erstellung des Entsorgungskonzeptes
- Transportpläne
- Bestandspläne
- Dokumentationsaufnahmen
- Abrechnungszeichnungen und Massenermittlungen einschl. der erforderlichen Aufmaße
- Urkalkulation zur Hinterlegung beim AG (bei Auftragserteilung)
Ebenso sind alle Baubehelfspläne, Arbeitsanweisungen, Messkonzepte, zusätzliche Abrechnungs-, Bauzeiten-, Zahlungs- und BE-Pläne.
Alle von AN zu beschaffenden Ausführungsunterlagen sind zusätzlich zu den üblichen Papierplänen und Transparentplänen im Datenformat PDF zu liefern. Die Kosten für die Herstellung und Übergabe der Pläne und Dateien sind in die Einheitspreise der entsprechenden Positionen einzurechnen.

Alle Ausführungspläne bedürfen der Freigabe zur Bauausführung durch den AG.
Die Kosten für das Anfertigen und Liefern der genannten Unterlagen sind, sofern sie nicht durch gesonderte Positionen im LV erfasst sind, in die Einheitspreise der entsprechenden Positionen einzurechnen.
Diese Pläne werden nach Zustimmung durch den AG Vertragsbestandteil.
1. Bauzeitenplan
Der Bauzeitenplan muss alle für die Auftragsabwicklung wesentlichen Arbeitsvorgänge, ihre Zeitdauer, Reihenfolge und Abhängigkeiten enthalten. Hierin sind die Erstellung der Ausführungsunterlagen des AN, sowie deren Prüfung durch den AG, Baustoffbeschaffung, Einrichtung und Räumung der Baustelle, Baustellenarbeiten und dgl. zu berücksichtigen. Auf Anforderungen des AG sind zusätzlich für spezielle Bauabschnitte Detailterminpläne und die technische Bearbeitung zu liefern. Bauzeitenpläne sind in 2-facher Ausfertigung zu liefern und bei Änderungen des Bauablaufs zu aktualisieren bzw. fortzuschreiben.
Die Bauzeitenpläne müssen, die in Ziffer 3.1.1 und 3.2.1 genannten Bauphasen bzw. zu berücksichtigende Punkte enthalten und einhalten.
1. Zusätzliche Anmerkungen zur Preisbildung
- Die Herstellung von Baustraßen, Rampen, diverse Baubehelfe etc. ist in die Nebenkosten einzurechnen und wird nicht gesondert vergütet.
- Erschwernis infolge des kleinflächigen Rückbaus sowie separaten Zwischenlagerung getrennt nach Ausbaumaterial für die anschließenden Beprobung werden in die entsprechenden Leistungen vergütet.
- Der Koordinationsaufwand mit der Grünabteilung der Stadt Mannheim für Baum-Bestands-Kontrollen ist in den entsprechenden Leistungen beinhaltet.
Die Erschwernisse durch bestehende Wurzeln und ggf. erforderlicher Geräteeinsatz werden in der entsprechenden Leistung vergütet.
1. Zusätzliche Technische Vertragsbedingungen, die Vertragsbestandteil werden
1. Zusätzliche Technische Vertragsbedingungen“, „Ergänzende Technische Vertragsbedingungen“, „Hinweise“ und „Merkblätter“ gemäß separater Anlage sind Vertragsbestandteil.
   2. Anzuwendende Regelwerke und technische Vorschriften
Es gelten alle diejenigen technischen Regelwerke, auf welche in den unter Ziffer 5.1 vereinbarten Zusätzlichen Vertragsbedingungen hingewiesen wird oder welche in Teil C der VOB aufgeführt sind.
1. Anzuwendende sonstige technische Vorschriften
Sämtliche Zusätzliche Technische Vertragsbedingungen, Vorschriften und Normen gelten jeweils in der zur Zeit der Ausführung gültigen Fassung.

## Domstiftstraße 1.BA
Datum: 08.09.2026

### 01 Allgemeine Leistungen / Gewerksübergreifende Leistungen / Vorarbeiten / Baustelleneinrichtung / Verkehrssicher

#### 01.01 Hilfsleistungen und Kontrollprüfungen

**01.01.0001 Dokumentation**
Dokumentation der Eigenüberwachung
in 1-facher Ausfertigung sowie in Digitale Form (DVD) in Ordnern der Bauleitung übergeben.
Menge: 1,000 psch

**01.01.0002 Plattendruckversuch für Kontrollprüfung**
Statischer Plattendruckversuch nach DIN 18134 fuer
Kontrollprüfung des AG ausführen
Ausführung erfolgt nur in Anwesenheit des AG,
Belastungsfahrzeug als Gegengewicht (z. B. ausreichend
beladener LKW )  für Plattendruckversuch bei
Kontrollprüfung bereitstellen,
Ergebnis der Kontrollprüfung mit Darstellung der
Stationierung, Fahrstreifen, etc. dem AG übergeben
Menge: 6,000 St

**01.01.0003 Probegefäß liefern 10-l-Blecheimer Mithilfe Kprüf.**
StL-Nr. 1910171211
Probegefäß zur Aufnahme von
Baustoffproben, für Kontrollprüfungen und für
Rückstellproben des AG
liefern.
Probegefäß = sauberer
10-l-Blecheimer mit dicht
schließendem Deckel.
Mithilfe bei der Probennahme
im Baubereich nach Angaben
des AG.
Menge: 6,000 St

*Hinweis: Hinweis zur OZ 01.01.0004*
Textkennzeichnung auf Bohrkern:
Fahrtrichtung, Stationierung, Digitalfoto des Bohrkerns

**01.01.0004 Bohrkern entnehmen**
StL-Nr. 191017222911
Bohrkern für Kontrollprüfungen nach Angabe des AG
entnehmen und im Baubereich dem AG übergeben.
Bohrloch
fachgerecht verfüllen.
Bohrkerndurchmesser 15 cm.
Bohrtiefe '10-25 cm' Material = Asphaltschicht.
Verfüllmaterial = Asphalt. Material verdichten.
Menge: 6,000 St

**01.01.0005 Gegenpole für Kontrollprüfungen verlegen**
StL-Nr. 191017370701
Gegenpole für
Kontrollprüfungen nach
Anweisung des AG
für die elektromagnetische
Dickenmessung verlegen.
Gegenpol = Aluminium-Folie
(0,1 mm, 30x70 cm)
max. Messtiefe 50 cm
Unterlage = Asphaltschicht.
Menge: 6,000 St

**01.01.0006 Gegenpole für Kontrollprüfungen verlegen**
StL-Nr. 191017370904
Gegenpole für Kontrollprüfungen nach Anweisung des
AG
für die elektromagnetische Dickenmessung verlegen.
Gegenpol = Aluminium-Blech (0,3 mm, 30x70 cm)
max. Messtiefe 50 cm
Unterlage = Schicht ohne Bindemittel.
Menge: 6,000 St

**01.01.0007 Schichtdickenmessungen gem. ZTV Asphalt StB /TP D-StB**
Durchführen von zerstörungsfreien Dickenmessung
mit Hilfe des elektromagnetischen Dickenmessgerätes
siehe hierzu auch Baubeschreibung Abschnitt 3.12.3
Menge: 12,000 St

**01.01.0008 Erschütterungsmessung**
Erschütterungsmessung nach DIN 4150 durchführen
Einwirkungen auf bauliche Anlagen (Wohn- und Geschäftsgebäude)
Menge: 6,000 St

#### 01.02 Beweissicherung/Zustandserfassung

**01.02.0001 Zustandsfeststellung im Maßnahmen- und Einflussbereich**
Zustandsfeststellung im Maßnahmen- und Einflussbereich der Straßen und Wegen
durchführen.
Ausführung vor Beginn und nach Beendigung der Arbeiten zusammen mit dem AG, dem
Träger der Straßenbaulast und den Grundstückseigentümern durchführen, für Straßen,
Schienen, Wege und Plätze sowie den zu benutzenden Grundstücken.
Je Zustandsfeststellung ist ein Protokoll anzufertigen und vom AG gegenzuzeichnen. Das
Protokoll ist in 3 -facher Ausfertigung zu übergeben ( A G, A N) .
Übergabe an den AG einschl. Videos, Fotos usw. vor Baubeginn (Fotodokumentation sortiert
und beschriften nach Stat . / Bau -k m).
Menge: 1,000 psch

#### 01.03 Vermessung

**01.03.0001 Vermessung / Absteckung**
Absteckung aller geplanten Maßnahmen einschließlich
aller vorbeitenden Berechnungen ausführen;
Absteckunterlagen erstellen und für die Absteckung
notwendigen Arbeitskräfte, Absteckpflöcke und
technischen Hilfsmittel einschließlich
Vermessungsinstrumente.

Absteckung für: Haupt,- Neben und Hilfsachsen,
der Fahrbahnen, Wege, Stellplätze und Anschlussleitungen

Zur Leistung gehört außerdem das Beschaffen amtlicher
Vermessungspunkte zum Anschluss an das behördliche
Vermessungsnetz sowie die Herstellung von
Höhenfestpunkten im Bereich der Baustelle.

Zur Bearbeitung erhält der AN die Ausführungspläne
digital im dwg.-Format.
Auf dieser Grundlage hat er die Absteckung
einschließlich der hierfür erforderlichen
vorbereitenden Maßnahmen selbstständig durchzuführen.

Die erarbeitenden Absteckunterlagen sind dem AG 3-fach
und digital im Gauß-Krüger Koordinatensystem zur Verfügung zu stellen.
Der Aufwand für die Umrechnung / Anpassung ist im
Einheitspreis enthalten.

Die Leistung ist von einem Vermessungsingenieur
durchführen zu lassen bzw. federführend zu begleiten.

Der AG prüft alle errichteten Bauwerke nach der
Fertigstellung auf richtige Höhe und Lage.
Menge: 1,000 psch

**01.03.0002 Schlussvermessung als Bestandsvermessung**
Durchführung der Schlussvermessung als
Bestandsvermessung für alle Arbeiten bzw. hergestellten
und /oder umgebauten Bauteile.
Vermessung und Kartierung des Bauwerks sowie des
Umfelds und der in Anspruch genommenen Flächen zur
Erstellung der Bestandsunterlagen und -dokumentation.
Aufnahme im Gauß-Krüger-Koordinatensystem.
Informationen zu Höhen- und Lagefestpunkten sind
eigenverantwortlich vom AN zu beschaffen.
Auswertung und Aufstellung eines Soll-Ist-Vergleiches.
Übergabe der Vermessungsdaten als ASCI-File (Hochwert,
Rechtswert, Höhe) mit zug. Punktbeschreibung
zu liefern:
- Digitale Form (dxf und pdf)
- 2 x Papierform
Menge: 1,000 psch

#### 01.04 Baustelleneinrichtung

**01.04.0001 Baustelle einrichten und vorhalten**
Geräte, Werkzeuge und
sonstige Betriebsmittel, die zur
vertragsgemäßen Ausführung
der Bauleistungen erforderlich sind, auf die Baustelle
bringen, bereitstellen und
soweit der Geräteeinsatz nicht
gesondert vergütet
wird - betriebsfertig aufstellen
einschl. der dafür
notwendigen Arbeiten. Die
erforderlichen festen Anlagen
herstellen. Baubüros,
Unterkünfte, Werkstätten,
Lagerschuppen und dgl., soweit
erforderlich, antransportieren, aufbauen und einrichten.
Strom-, Wasser-, Fernsprechanschluss sowie
Entsorgungseinrichtungen und
dgl.
für die Baustelle, soweit
erforderlich, herstellen. Bei
Bedarf Lagerplätze, sonstige
Platzbefestigungen und
Wege im Baustellenbereich
anlegen. Oberbodenarbeiten
einschl. Beseitigen von
Aufwuchs für die
Baustelleneinrichtung, soweit erforderlich,
ausführen. Flächen beschaffen. Kosten für
Vorhalten, Unterhalten und
Betreiben der Geräte, Anlagen
und Einrichtungen
einschl. Mieten, Pacht,
Gebühren sind einzukalkulieren.
Soweit nicht
für bestimmte Leistungen für
das Einrichten der Baustelle gesonderte Positionen im
Leistungsverzeichnis
enthalten sind, gilt die
Pauschale
für alle Leistungen sämtlicher
Abschnitte des Leistungsverzeichnisses.
Zufahrt zur Baustelle
vorhanden.
Menge: 1,000 psch

**01.04.0002 Baustelle räumen**
StL-Nr. 1910111201
Baustelle von allen Geräten, Anlagen, Einrichtungen und
dgl. räumen. Benutzte Flächen und Wege entsprechend dem
ursprünglichen Zustand herrichten. Soweit nicht für
bestimmte Leistungen für das Räumen der Baustelle gesonderte Positionen im Leistungsverzeichnis enthalten
sind, gilt die Pauschale
für alle Leistungen sämtlicher Abschnitte des Leistungsverzeichnisses.
Menge: 1,000 Psch

**01.04.0003 Schutzzaun für Baumstamm herstellen**
Schutz für Baumstamm durch Mantel mit Polsterung
herstellen und während der Bauzeit vor- und unterhalten.
Der Mantel darf den Baumstamm und die Wurzelanläufe
nicht berühren.
Stammumfang 'bis 150 cm,
Einzelbäume im Baufeld und
Baustelleneinrichtungsflächen' Polsterung des Stammes nach Wahl des AN.
Mantel aus Brettern, 24 mm dick, lückenlos befestigen.
Mantelhöhe mindestens 2,00 m.
Schutz nach Beendigung der Bauarbeiten abbauen und entsorgen gemäß Kreislaufwirtschaftsgesetz. Die Kosten sind einzukalkulieren.
Menge: 17,000 St

**01.04.0004 Leitungsanfragen durchführen, die betroffenen Leitungen vor dem Baubeginn sichern**
Vor Beginn der Arbeiten über Lage und Art der unterirdischen Leitungen bei den zuständigen Betriebsunternehmen informieren und alle Sicherheitsvorkehrungen treffen. Bei der Freilegung und Sicherung der Leitungen hat er die Vorschriften der zuständigen Ver- und Entsorgungsunternehmen zu beachten. Der AN übernimmt die volle Haftung bei Beschädigung fremder Anlagen.
Menge: 1,000 psch

#### 01.05 Verkehrssicherung an Arbeitsstellen

*Hinweis:  Verkehrssicherung Arbeitsstelle *****
**** Verkehrssicherung Arbeitsstelle ****

**01.05.0001 Verkehrssich. läng. Dauer aufbauen Arbeitsstelle Verk.konzept AG Anordnung Unt. AG**
StL-Nr. 2110510512009100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle.
Nach Verkehrskonzept des AG.
Für Verkehrsführungsphase 'Verkehrssicherungsplan
Vollsperrung Domstiftstraße
1. Bauabschnitt' Verkehrsrechtliche Anordnung nach Unterlagen des AG
einholen und zugehörige Unterlagen erstellen. Erforderliche Ortsbesichtigungen zur Erstellung der Planunterlagen für die verkehrsrechtliche Anordnung durchführen.
Menge: 1,000 Psch

**01.05.0002 Verkehrssich. läng. Dauer vorhalten wie Vorposition**
StL-Nr. 2110511019
Verkehrssicherung längerer Dauer vorhalten, warten, instand setzen und betreiben. Vorübergehende Verkehrssicherungsmaßnahmen durchführen. Die Kontrolle der Verkehrssicherung wird gesondert vergütet.
Verkehrssicherung wie in Vorposition beschrieben.
Für Verkehrsführungsphase 'Verkehrssicherungsplan
Vollsperrung Domstiftstraße
1. Bauabschnitt'
Menge: 110,000 d

**01.05.0003 Verkehrssich. läng. Dauer abbauen Verk.konzept AG**
StL-Nr. 211051202009
Verkehrssicherung an Arbeitsstellen längerer Dauer abbauen. Vorübergehende Verkehrssicherungsmaßnahmen
durchführen. Vorübergehende Markierung entfernen,
transportable Lichtsignalanlage, bauliches Leitelement,
mobile Stauwarnanlage, LED-Anzeigetafel und transportable Schutzeinrichtung abbauen werden gesondert
vergütet.
Nach Verkehrskonzept des AG.
Für Verkehrsführungsphase 'Verkehrssicherungsplan
Vollsperrung Domstiftstraße
1. Bauabschnitt'
Menge: 1,000 Psch

**01.05.0004 Kontrolle d. Verkehrss. an Arb .st. zwei bzw. einmal elektron. Gerät**
StL-Nr. 2110590522
Kontrolle der Verkehrssicherung an Arbeitsstellen
einschließlich temporärer Verkehrsschilder,
vorübergehender Markierungen, transportabler Lichtsignalanlagen, baulicher Leitelemente und transportabler
Schutzeinrichtungen gemäß ZTV-SA durchführen. Die Kontrolle ist unmittelbar nach deren Durchführung zu erfassen und zu dokumentieren. Arbeits- und Hilfsmittel
sind vom AN zu stellen und dem AG jederzeit zugänglich
zu machen. Die Kontrolle der Umleitungsstrecke wird gesondert vergütet.
Kontrolle zweimal täglich, an arbeitsfreien Tagen einmal täglich.
Kontrolle mit elektronischem Erfassungsgerät nach Un-
terlagen des AG dokumentieren.
Menge: 110,000 d

*Hinweis:  Verkehrssicherung Umleitungsstrecke*****
**** Verkehrssicherung Umleitungsstrecke****

**01.05.0005 Verkehrssich. läng. Dauer aufbauen Umleitungsstrecke Verk.konzept AG Anordnung Unt. AG**
StL-Nr. 2110510522009100
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Umleitungsstrecke.
Nach Verkehrskonzept des AG.
Für Verkehrsführungsphase 'Verkehrsicherungsplan
Umleitungsstrecke
1.Bauabschnitt' Verkehrsrechtliche Anordnung nach Unterlagen des AG
einholen und zugehörige Unterlagen erstellen. Erforderliche Ortsbesichtigungen zur Erstellung der Planunterlagen für die verkehrsrechtliche Anordnung durchführen.
Menge: 1,000 Psch

**01.05.0006 Verkehrssich. läng. Dauer vorhalten wie Vorposition**
StL-Nr. 2110511019
Verkehrssicherung längerer Dauer vorhalten, warten, instand setzen und betreiben. Vorübergehende Verkehrssicherungsmaßnahmen durchführen. Die Kontrolle der Verkehrssicherung wird gesondert vergütet.
Verkehrssicherung wie in Vorposition beschrieben.
Für Verkehrsführungsphase 'Verkehrsicherungsplan
Umleitungsstrecke
1.Bauabschnitt'
Menge: 110,000 d

**01.05.0007 Verkehrssich. läng. Dauer abbauen Verk.konzept AG**
StL-Nr. 211051202009
Verkehrssicherung an Arbeitsstellen längerer Dauer abbauen. Vorübergehende Verkehrssicherungsmaßnahmen
durchführen. Vorübergehende Markierung entfernen,
transportable Lichtsignalanlage, bauliches Leitelement,
mobile Stauwarnanlage, LED-Anzeigetafel und transportable Schutzeinrichtung abbauen werden gesondert
vergütet.
Nach Verkehrskonzept des AG.
Für Verkehrsführungsphase 'Verkehrsicherungsplan
Umleitungsstrecke
1.Bauabschnitt'
Menge: 1,000 Psch

**01.05.0008 Kontrolle d. Verkehrss. a. Uml .str. zwei bzw. einmal elektron. Gerät**
StL-Nr. 2110591022
Kontrolle der temporären Verkehrsschilder, vorübergehenden Markierungen, transportablen Lichtsignalanlagen,
baulichen Leitelemente und transportablen Schutzeinrichtungen auf Umleitungsstrecke gemäß ZTV-SA durchführen. Die Kontrolle ist unmittelbar nach deren Durchführung zu erfassen und zu dokumentieren. Arbeits- und
Hilfsmittel sind vom AN zu stellen und dem AG jederzeit
zugänglich zu machen.
Kontrolle zweimal täglich, an arbeitsfreien Tagen einmal täglich.
Kontrolle mit elektronischem Erfassungsgerät nach Un-
terlagen des AG dokumentieren.
Menge: 110,000 d

#### 01.06 Baustelleninfoschild

**01.06.0001 Baustellenschild herstellen und aufstellen, 1600 x 1250 mm**
Baustelleninformationsschild nach Vorgabe des AG herstellen, aufstellen und betreiben, einschließlich aller Kontrollfahrten gemäß ZTV SA. Schildstandort nach Vorgabe des AG. Die Leistungen für den Aufbau einschl. TL-Fußplatten, sowie gegebenenfalls erforderliche Erdarbeiten sind einzukalkulieren.
Schildgröße: H/B 1600 x 1250 mm
Schild aus Aluverbundmaterial.
Sämtliches Abfall-Material ist nach gültigem Kreislaufwirtschaftsgesetz zu
entsorgen. Die Kosten sind einzukalkulieren.
Menge: 1,000 psch

**01.06.0002 Baustellenschild umsetzen und vorhalten, 1600 x 1250 mm**
Baustellenschild nach Anordnung des AG in die jeweiligen Bauabschnitte
umsetzen. Baustellenschild nach Abschluss der Bauarbeiten über die
vereinbarte Bauzeit hinaus vorhalten. Mit dem EP sind alle Erschwernisse und Zusatzkosten für das Vorhalten, das Unterhalten und das Rückbauen (Zusatzkosten nach dem Räumen der Baustelle) nach Abschluss der Arbeiten enthalten.
Menge: 110,000 d

**01.06.0003 Baustellenschild abbauen, 1600 x 1250 mm**
Baustellenschild, wie in der vorstehenden Position beschrieben, einschließlich Aufstellvorrichtung abbauen und von der Baustelle entfernen. Benutzte Fläche entsprechend dem ursprünglichen Zustand ordnungsgemäß herrichten.
Sämtliches Abfall-Material ist nach gültigem Kreislaufwirtschaftsgesetz zu verwerten/entsorgen. Die Kosten sind einzukalkulieren.
Menge: 1,000 psch

#### 01.07 Erschwerniszulage

**01.07.0001 Zulage für Erschwernis durch Baum-Bestands-Kontrollen**
Diese Koordinierungszulage gilt für sämtliche Abstimmungen mit der AG bzw. der beauftragten Drittfirma zur Baumkontrolle. Während der Bauausführung der Domstiftstraße erfolgen gleichzeitig laufende Kontrollen an den Bestandsbäumen, um deren Erhalt zu sichern. Im Baubereich befinden sich 17 zu schützende Bestandsbäume. Es sind wöchtliche Begehungen bzw. Besprechungen von jeweils 2 std einzukalkulieren
Menge: 1,000 psch

**01.07.0002 Zulage für Erschwernis durch vorhandene Wurzeln im Baubereich**
Diese Erschwernispauschale gilt für sämtliche Mehraufwendungen die durch vorhandene Wurzeln im Baufeld und deren sorgsame Freilegung entstehen. Im Baubereich befinden sich 17 zu schützende Bestandsbäume im Randbereich des Baufeldes.
Bei Bodenabtrag, beim Aushub von Gräben, Bodenaustausch und allen weiteren Arbeiten im Erdreich dürfen die Wurzel nicht beschädigt werden und sind nötigenfalls freizulegen. Boden im Bereich von Wurzeln ist von Hand auszuschachten bzw. mithilfe eines Saugbaggers auszuheben.
Homogenbereiche nach Unterlagen AG
Bodenaushub bis 2,5m Tiefe
Hiermit verbundener Mehraufwand infolge erforderlichen Geräteinsatzes und Personaleinsatz sowie Erschwernisse beim Bauablauf werden mit dieser Pauschale abgegolten.
Diese Pauschale gilt für alle Leistungen sämtlicher Bauphasen und Abschnitte des Leistungsverzeichnisses.
Menge: 50,000 m3

**01.07.0003 Zulage für Erschwernis durch vorhandene Wurzeln im Baubereich bei Herstellung Obebau, Randeinfassungen und Entwässerungsanlagen**
Diese Erschwernispauschale gilt für sämtliche Mehraufwendungen die durch vorhandene Wurzeln im Baufeld bei der Herstellung des Oberbaus bzw. Randeinfassungen und Entwässerungsanlagen entstehen. Im Baubereich befinden sich 17 zu schützende Bestandsbäume im Randbereich des Baufeldes.
Bei der der Herstellung des Oberbaus, Randeinfassungen sowie Entwässerungsanlagen dürfen die Wurzel nicht beschädigt werden.
Es ist daher mit erhöhtem Handeinbau und Erschwernissen bei der Herstellung des geplanten Ausbaus zu rechnen.
Hiermit verbundener Mehraufwand infolge erforderlichen Geräteinsatzes und Personaleinsatz sowie Erschwernisse beim Bauablauf werden mit dieser Pauschale abgegolten.
Diese Pauschale gilt für alle Leistungen sämtlicher Bauphasen und Abschnitte des Leistungsverzeichnisses.
Menge: 25,000 m3

#### 01.08 Anliegerinfomation

**01.08.0001 Anliegerinformation**
Anliegerinformation (Handzettel) herstellen und spätestens 1 Woche vor dem Beginn des Ausbaus, im jeweils unmittel- bzw. mittelbar
betroffenen Baubereich verteilen
1 Infozettel an jeden einzelnen Haushalt bzw. Wohnungs-, Geschäftseinheit oder öffentliche Einrichtungen.
Anzahl Wohnhäuser: ca. 65 Stk
Inhalt: Art der Behinderung / Datum und Dauer der
Behinderung, Info, dass Müllbehälter in die Seitenstraßen zur Abholung zu bringen sind.
Vor dem Einwurf bzw. der Verteilung ist die
Anliegerinformation rechtzeitig zur Freigabe seitens des AGs vorzulegen.
hier: 1.Bauabschnitt, Vollsperrung Domstiftstraße
Menge: 1,000 psch

#### 01.09 Kampfmittelfreimessung

**01.09.0001 Einweisung Baustellenpersonal**
Für das Baustellenpersonal wird vor Oberflächenaufbruch der Straße und dem Eingriff ins Erdreich eine Sicherheitsbelehrung durch den KMBD BW
durchgeführt. Diese gilt für selbstständige erdeingreifende Maßnahmen bis ca. 0,80m u.GOK (Gelände), sowie Aushubarbeiten in bereits bestehenden
Trassen (Straßeneinläufe).
Der KMBD BW sollte eine Arbeitswoche vor der Sicherheitsbelehrung
benachrichtigt werden.
Menge: 1,000 psch

### 02 1.Bauabschnitt (Bürstadter Straße - Karlstraße) - Stadt Mannheim

#### 02.01 Rückbauarbeiten

*Hinweis: Rückbau Asphaltdecke*****
****Rückbau Asphaltdecke****

*Hinweis: Hinweis zur OZ 02.01.0001*
Herstellung Übergang auf Bestand.
0,5 m Rückschnitt im Bestand vor dem Einbau herstellen.
Entsorgung Aufbruchgut gemäß Kreislaufwirtschaftsgesetz. Die Kosten sind einzukalkulieren.

**02.01.0001 Asphaltbefestigung trennen schneiden**
StL-Nr. 231130389109
Asphaltbefestigung geradlinig trennen.
Bereich 'im Anschluss an den Bestand,
Schnitt in der Deck -
und Binderschicht und Tragschicht
direkt über einander ohne
Versatz.' Trennen durch Schneiden.
Dicke der Asphaltbefestigung 'bis 15 cm'
Menge: 55,000 m

*Hinweis: Hinweis zur OZ 02.01.0002- 02.01.0003*
einschl. Abdeckung der Lagerfläche sowie des gelagerten
Asphaltaufbruch mit Plane/Folie.

**02.01.0002 Asphaltbefestigung aufnehmen Fahrbahn**
Asphaltbefestigung aufbrechen und aufnehmen.
Fläche = Fahrbahn.
Dicke der Asphaltbefestigung 'bis 20 cm'

Gesamtaufbruchtiefe 'bis 20 cm'

Aufbruchgut 'bis zur Beprobung und Entsorgung
auf Bereitstellungsfläche des AN fördern'
Menge: 2400,000 m2

**02.01.0003 Asphalt fräsen ADS Tiefe ü.2,5-4,5cm Fahrbahn Breite über 200cm**
StL-Nr. 2311300510301690
Asphalt fräsen und Fräsgut aufnehmen. Anschlusskante
geradlinig auf Frästiefe herstellen. Der Schnittlinienabstand darf maximal 15 mm betragen.
Asphaltdeckschicht.
Frästiefe über 2,5 bis 4,5 cm.
Fläche = Fahrbahn.
Breite der Fläche über 200 cm.
Fräsasphalt 'bis zur Beprobung und Entsorgung
auf Bereitstellungsfläche des AN fördern'
Menge: 350,000 m2

*Hinweis: Hinweis zur OZ 02.01.0004*
abgerechnet wird diese Leistungszulage nur 1 mal :
enthalten sind dabei die angegebenen
Arbeitsschritte
- Rückbau gesamte Asphaltbefestigung

**02.01.0004 Erschwernis infolge Einbauten Erschw. aufnehmen Asphaltbefestig**
StL-Nr. 231130783599
Erschwernis infolge Einbauten, Schächten und Straßenabläufen. Abgerechnet wird je Stück Einbauteil.
Erschwernis beim Aufnehmen.
Asphaltbefestigung.
Einbauten 'Hydranten, Schieber,
Straßenabläufe, Schächte,Schilder'
Menge: 28,000 St

*Hinweis: Hinweis zur OZ 02.01.0005*
abgerechnet wird diese Leistungszulage nur 1 mal :
enthalten sind dabei die angegebenen
Arbeitsschritte
- Rückbau gesamte Asphaltbefestigung

**02.01.0005 Erschwernis infolge Einfassungen Erschw. aufnehmen Asphaltbefestig**
StL-Nr. 231130833599
Erschwernis infolge Einfassungen, Borden und Fahrbahnübergängen. Abgerechnet wird die Länge der Einfassung.
Erschwernis beim Aufnehmen.
Asphaltbefestigung.
Einbauten 'Einfassung, Bord, Fahrbahnübergang'
Menge: 550,000 m

*Hinweis: Rückbau Pflaster-/Plattenbeläge*****
****Rückbau Pflaster-/Plattenbeläge****

**02.01.0006 Pflasterdecke mit Pflastersteinen aus Beton aufnehmen**
Pflasterdecke mit Pflastersteinen aus Beton aufnehmen.
Aufnehmen der Tragschicht wird gesondert vergütet.
Pflasterstein 'jeder Art'

Mit Fugenfüllung 'jeder Art'

Bettung aus 'jeder Art' Entsorgung Aufbruchgut gemäß Kreislaufwirtschaftsgesetz.
Die Kosten sind einzukalkulieren.
Menge: 105,000 m2

*Hinweis: Rückbau Borde,Rinnen,Streifen*****
****Rückbau Borde,Rinnen,Streifen****

**02.01.0007 Streifen/Rinne aus Betonst. aufnehmen**
Streifen oder Rinne mit Pflastersteinen aus Beton aufnehmen. Aufbruch der Tragschicht wird gesondert
vergütet.
Pflasterstein 'einzeilig und zweizeilig'

Breite des Streifens/der Rinne 'jeder Breite'

Mit Fugenfüllung 'jeder Art' Fundament aus Beton/Mörtel, über 10 bis 20 cm dick,
aufbrechen.
Entsorgung Aufbruchgut gemäß Kreislaufwirtschaftsgesetz.
Die Kosten sind einzukalkulieren.
Menge: 550,000 m

**02.01.0008 Bordstein aufnehmen**
Bordstein aufnehmen.
Bordstein 'jeder Art' Fundament aus Beton, über 10 bis 20 cm dick, aufbrechen.
Entsorgung Aufbruchgut gemäß Kreislaufwirtschaftsgesetz.
Die Kosten sind einzukalkulieren.
Menge: 70,000 m

*Hinweis: Rückbau Schichten ohne Bindemittel*****
****Rückbau Schichten ohne Bindemittel****

*Hinweis: Hinweis zur OZ 02.01.0009*
einschl. Abdeckung der Lagerfläche sowie des gelagerten
Bodenaufbruchs mit Plane/Folie.

**02.01.0009 Schicht ohne Bindemittel aufnehmen Unterlagen des AG Dicke n.Unterl.AG**
Schicht ohne Bindemittel aufnehmen.
Schicht nach Unterlagen des AG.
Dicke nach Unterlagen des AG.
Fläche 'Fahrbahn,Parkplätze,Gehwege'
Baustoffgemisch 'bis zur Beprobung und Entsorgung
auf Bereitstellungsfläche des AN fördern'
Menge: 610,000 m3

*Hinweis: Hinweistext zur OZ 02.01.0010*
abgerechnet wird diese Leistungszulage nur 1 mal :
enthalten sind dabei die angegebenen
Arbeitsschritte
- Rückbau Schichten ohne Bindemittel

**02.01.0010 Erschwernis durch Einbauten b.Aufnehmen SoB**
StL-Nr. 2411290829
Erschwernis durch Einbauten. Abgerechnet wird nach
Stück Einbauteil.
Beim Aufnehmen von Schichten ohne Bindemittel.
Einbauten 'Hydranten, Schieber,
Straßenabläufe, Schächte, Abfallbehälter, Schilder'
Menge: 26,000 St

*Hinweis: Rückbau Straßenentwässerung*****
****Rückbau Straßenentwässerung****

**02.01.0011 Bordeinlauf inkl. Entwässerungsrohrleitung verfüllen**
Bordeinlauf inkl. Anschlussleitung verfüllen.
Anschlussleitung am Enden abdichten.
Rohr DN/ID bis 150.
Baustoff = fließfähiger Beton mit Quellzusatz.
Rohrleitung reinigen.
Entsorgung Aufbruchgut gemäß Kreislaufwirtschaftsgesetz.
Die Kosten sind einzukalkulieren.
Menge: 10,000 St

*Hinweis: Rückbau Verkehrsausstattung/Beschilderung/bauliche Anlagen*****
****Rückbau Verkehrsausstattung/Beschilderung/bauliche Anlagen****

**02.01.0012 Verkehrsschild abbauen Größe bis 1,1 m2 Aufst.vb.Bef.abb. neben d. Fahrbahn Stoffe d.Verw.zuf**
Verkehrsschild ggf. mit Aufstellvorrichtung abbauen.
Schildgröße bis 1,1 m2.
Aufstellvorrichtung verbleibt. Befestigung  abbauen.
Fundament 'verbleibt' Schild neben der Fahrbahn.
Entsorgung gemäß Kreislaufwirtschaftsgesetz.
Die Kosten sind einzukalkulieren.
Menge: 1,000 St

**02.01.0013 Bauliche Anlage rückbauen Carstopp**
Bauliche Anlage rückbauen
Anlage Carstopps im Bereich der bestehenden Parkstände
aus Hartgummi
Carstopps seitlich lagern und nach Abschluss der Arbeiten an der ursprünglichen Position montieren
Menge: 2,000 St

#### 02.02 Erdbau

*Hinweis: Suchgraben*****
****Suchgraben****

**02.02.0001 Bestandsleitungen sichern**
Bestehende kreuzende und parallel
Bestehende kreuzende und parallel verlaufende Leitungen
aller Art (Kabel, Trinkwasserleitungen,
Schmutzwasserleitungen etc. ) sichern.
Erforderliche Sicherungsmaßnahmen der in Betrieb
befindlichen Leitungen durchführen.
Suchgraben und Handschachtung werden gesondert
vergütet.
Abgerechnet wird die Länge der zu sichernden Leitung .
Menge: 20,000 m

*Hinweis: Hinweis zur OZ 02.02.0002 bis OZ 02.02.0006*
Gilt für alle Leitungsgrabenpositionen: Aushub für
Restverfüllung fachgerecht lagern, sodass er nicht
durchnässt wird. Es werden die Mindestgrabenbreiten
nach Tabelle 1 DIN EN1610 mit senkr. Wänden vergütet .

**02.02.0002 Suchgraben herstellen (bis 1,25 m)**
Suchgraben nach Unterlagen des AG herstellen. Aushub
zur Wiederverwendung seitlich lagern. Abgerechnet wird
nach Abtragsprofilen.
Homogenbereich nach Unterlagen AG
Grabentiefe bis 1 ,25 m.
Straßenaufbruch wird gesondert vergütet.
Gelagerten Boden einbauen und verdichten.
Menge: 30,000 m³

**02.02.0003 Suchgraben herstellen (1,25 m - 4m)**
Suchgraben nach Unterlagen des AG herstellen. Aushub
zur Wiederverwendung seitlich lagern. Abgerechnet wird
nach Abtragsprofilen.
Homogenbereich nach Unterlagen AG
Grabentiefe über 1,25 bis 4,00 m.
Straßenaufbruch wird gesondert vergütet.
Gelagerten Boden einbauen und verdichten.
Menge: 60,000 m³

**02.02.0004 Handschachtung vornehmen**
Handschachtung vornehmen.
Boden im Bereich von Versorgungsleitungen von Hand
aussschachten.
Homogenbereich nach Unterlagen AG
Grabentiefe bis 1 ,25 m.
Boden seitlich lagern und nach Beendigung der
Schachtung wiedereinbauen und verdichten.
Die Vorschriften der Versorgungsunternehmen sind zu
beachten.
Die Abrechnung erfolgt nach Abtragsprofil.
Menge: 90,000 m³

*Hinweis: Leitungsgraben Anschlussleitungen*****
****Leitungsgraben Anschlussleitungen****

**02.02.0005 Leitungsgraben herstellen gew. Boden Tiefe >1,75-3,00m Rohr bis DN 150 m.Verb./+10 m3 W. lag. i./ver.o.Lz. Abr. senkrecht**
StL-Nr. 2410820723111091
Leitungsgraben profilgerecht herstellen. Straßenaufbruch wird gesondert vergütet.
In gewachsenem Boden. Homogenbereich nach Unterlagen
des AG.
Grabentiefe über 1,75 bis 3,00 m.
Breite der Grabensohle für Rohr bis DN 150.
Notwendigen Verbau entsprechend statischen und konstruktiven Erfordernissen herstellen, vorhalten und
entfernen. Offene Wasserhaltung bis zu einer Pumpenleistung von 10 m3 Fördermenge und 5,00 m Förderhöhe
je Stunde und Haltung ausführen.
Aushub zur Wiederverwendung innerhalb der Baustelle
lagern, nach Verlegen der Leitung in Graben oberhalb
der Leitungszone einbauen und verdichten einschl. ggf.
erforderlicher Wasserzugabe.
Zum Verfüllen nicht verwendeten Aushub 'bis zur Beprobung auf
Bereitstellungsfläche des AN fördern.' Abrechnung mit senkrechten Wänden. Grabenbreite
nach DIN 18 300 ohne Berücksichtigung eines Verbaus.
Menge: 90,000 m3

*Hinweis: Abtrag-Auftrag Verkehrsflächen*****
****Abtrag-Auftrag Verkehrsflächen****

*Hinweis: Hinweis zur OZ 02.02.0006*
Profilgerechter Aushub des neuen Grundniveaus der Verkehrsfläche
Nicht wieder eingebauter Boden
bis zur Beprobung und Entsorgung
auf Bereitstellungsfläche des AN fördern

**02.02.0006 Boden bzw. Fels lösen, laden und zur Beprobungsfläche fördern**
Boden bzw. Fels aus Abtragsbereichen lösen, laden und
bis zur Beprobung auf Bereitstellungsfläche des AN fördern.
Beschreibung der Homogenbereiche nach Unterlagen des AG. Die Herstellung von Mulden und Gräben wird gesondert vergütet.
Abgerechnet wird nach Abtragsprofilen.
Das Herstellen des Planums wird gesondert vergütet.
Menge: 245,000 m3

*Hinweis: Bodenverbesserung/Untergrundverbesserung Verkehrsflächen*****
****Bodenverbesserung/Untergrundverbesserung Verkehrsflächen****

**02.02.0007 Boden bzw. Fels lösen, laden und zur Beprobungsfläche fördern**
Boden bzw. Fels aus Abtragsbereichen lösen, laden und
bis zur Beprobung auf Bereitstellungsfläche des AN fördern.
Beschreibung der Homogenbereiche nach Unterlagen des AG. Die Herstellung von Mulden und Gräben wird gesondert vergütet.
Abgerechnet wird nach Abtragsprofilen.
Mehraushub bis maximal 20 cm
Das Herstellen des Planums wird gesondert vergütet.
Menge: 150,000 m3

**02.02.0008 Baustoff für Bodenaustausch einb. grobkörn. Boden Abrechng. Auftrag**
StL-Nr. 241063301901
Baustoff für Bodenaustausch profilgerecht
einbauen und verdichten einschließlich ggf. erforderlicher Wasserzugabe. Boden bzw. Fels lösen und verwerten
wird gesondert vergütet.
Baustoff = grobkörniger Boden.
Baustoff 'liefern' Abrechnung nach Auftragsprofilen
Menge: 150,000 m3

*Hinweis: Planum*****
****Planum****

**02.02.0009 Planum herstellen Ev2 = 45 MPa (Asphaltflächen)**
StL-Nr. 2410625001
Planum herstellen nach Unterlagen des AG.
Verformungsmodul Ev2 = 45 MPa.
Menge: 2170,000 m2

**02.02.0010 Planum herstellen Ev2 = 45 MPa (Pflasterflächen)**
StL-Nr. 2410625001
Planum herstellen nach Unterlagen des AG.
Verformungsmodul Ev2 = 45 MPa.
Menge: 230,000 m2

**02.02.0011 Planum herstellen Ev2 = 45 MPa (Bodenaustausch)**
StL-Nr. 2410625001
Planum herstellen nach Unterlagen des AG.
Verformungsmodul Ev2 = 45 MPa.
Menge: 750,000 m2

#### 02.03 Entsorgung

*Hinweis: Laden, Transport und Entsorgung gefährlicher und nicht gefährlicher Abfall*****
****Laden, Transport und Entsorgung gefährlicher und nicht gefährlicher Abfall****

*Hinweis: Hinweis zur OZ 02.03.0001*
gelagerter Asphaltaufbruch aus Bereich 02.01. Rückbauarbeiten

**02.03.0001 Gefährl. Abfall aus Baustelle ents. Bitumen u. Teer Gebühr einrechn.**
Gefährlichen Abfall aus Baustelle laden, fördern und
entsorgen. Art der Belastung und Entsorgung nach Unterlagen des AG. Entsorgungsnachweis nach Unterlagen des
AG führen.
Abgerechnet wird nach Wiegescheinen.
Kohlenteerhaltige Bitumengemische. Ab-
fallschlüsselnummer = 17 03 01.
Entsorgung Aufbruchgut gemäß Kreislaufwirtschaftsgesetz.
Die Kosten sind einzukalkulieren.
Menge: 195,000 t

*Hinweis: Hinweis zur OZ 02.03.0002*
gelagerter Boden aus Bereich 02.01. Rückbauarbeiten und Titel 02.02 Erdbau

**02.03.0002 Gefährl. Abfall aus Baustelle ents. Gebühr einrechn.**
StL-Nr. 1210221791
Gefährlichen Abfall aus Baustelle laden, fördern und
entsorgen. Art der Belastung und Entsorgung nach Unterlagen des AG. Entsorgungsnachweis nach Unterlagen des
AG führen.
Abgerechnet wird nach Wiegescheinen.
Abfallschlüsselnummer '17 05 03
Bodenaushub bzw Baustoffgemische
>= BM-F3/BG-F3' Gebühren der Abfallentsorgung sind einzurechnen.
Menge: 670,000 t

*Hinweis: Hinweis zur OZ 02.03.0003 und 02.03.0004*
gelagerter Asphaltaufbruch und Boden aus Bereich 02.01. Rückbauarbeiten und Bereich 02.02. Erdbau

**02.03.0003 N.gefährl. Abfall aus Baustelle ent Entsorgung AN Gebühr einrechn. Nachweis Ulg. AG**
Nicht gefährlichen Abfall aus Baustelle laden, fördern
und entsorgen. Schadstoffbelastung nach Unterlagen des
AG.
Abgerechnet wird nach Wiegescheinen.
Abfall 'Bodenaushub bzw Baustoffe
 <= BM-F3/BG-F3
Abfallschlüssel 17 05 04' Entsorgung nach Wahl des AN.
Gebühren der Abfallentsorgung sind einzurechnen.
Nachweis nach Unterlagen des AG führen.
Menge: 1340,000 t

**02.03.0004 N.gefährl. Abfall aus Baustelle ent Asphalt Entsorgung AN Gebühr einrechn. Nachweis Ulg. AG**
StL-Nr. 121021215111
Nicht gefährlichen Abfall aus Baustelle laden, fördern
und entsorgen. Schadstoffbelastung nach Unterlagen des
AG.
Abgerechnet wird nach Wiegescheinen.
Abfall = Asphaltbefestigung. Abfallschlüsselnummer = 17
03 02.
Entsorgung nach Wahl des AN.
Gebühren der Abfallentsorgung sind einzurechnen.
Nachweis nach Unterlagen des AG führen.
Menge: 415,000 t

**02.03.0005 Durchführen des elektronischen Abfallnachweisverfahrens**
Durchführen des elektronischen Abfallnachweisverfahrens (eANV) im Auftrag des AG für den anfallenden gefährlichen Abfall aus Titel 02.03.
Menge: 1,000 psch

#### 02.04 Entwässerung für Straßen

*Hinweis: Planung Entwässerung*****
****Planung Entwässerung****

**02.04.0001 Straßenablauf einbauen mit Erdarb. Boden Form 1a Schaft Form 5d Aufl-Ring 10a Aufl. C 8/10,10cm T ü. 1,25-1,75 m Homogenb.,verf.**
Straßenablauf aus Betonfertigteilen einbauen. Fugen mit
Mörtel M20 dichten und glattstreichen. Aufsatz wird gesondert vergütet. Erdarbeiten ausführen.
Boden Form 1a, Abfluss im Boden.
Schaft Form 5d (570 mm hoch).
Auflagering Form 10a (für quadratische Aufsätze).
Auflager aus Beton C 8/10, 10 cm dick, herstellen.
Aushubtiefe ab OK Straßenablauf über 1,25 bis 1,75 m.
Homogenbereich nach Unterlagen des AG. Aushub seitlich
lagern und zum Verfüllen verwenden. Überschüssigen Aushub entsorgen.
Entsorgung gemäß Kreislaufwirtschaftsgesetz.
Die Kosten sind einzukalkulieren.
Menge: 11,000 St

**02.04.0002 Aufsatz f. Straßenablauf aufsetzen 500x500, D, Begu Zinkeimer A 4 Höhe planmäßig Mörtel M20**
StL-Nr. 2411052301000211
Aufsatz für Straßenablauf aufsetzen.
Klasse D 400, Ausführung nach DIN 19 583, 500x500, mit
Rahmen aus Gusseisen mit Beton.
Verzinkter Eimer, Form A 4.
Aufsatz auf planmäßige Höhe setzen.
Fuge zwischen Fertigteilen mit Mörtel M20 vollflächig
herstellen, Fugen glattstreichen.
Menge: 11,000 St

**02.04.0003 Anschlussleitung herstellen Rohr DN 150 Tiefe bis 2,50 Meter**
StL-Nr. 2411031529999943
Anschlussleitung zum Schacht bzw. zur Sammelrohrleitung
nach statischen und konstruktiven Erfordernissen herstellen. Anschluss an Schacht bzw. Sammelrohrleitung
sowie Formstücke werden gesondert vergütet.
Rohr DN/ID 150.
Rohr 'aus PP DIN-EN 1852-1, homogenes Vollwandrohr
Baulänge 1 m bis 3 m'
Rohrverbindung 'Steckverbindung, Rohrende mit Muffe'

Bettung 'Typ 1
Dicke der unteren Bettungsschicht aus Sand mind. 15 cm
obere Bettungsschicht gemäß statischer Berechnung'
Fließsohlentiefe 'bis 2,50 m'

Überdeckungshöhe 'bis 2,50 m' Straßenverkehrslast = LM 1 nach DIN EN 1991-2. Statische Berechnung aufstellen und in prüffähiger Form
liefern.
Ringsteifigkeit SN 16 nach DIN EN ISO 9969.
Menge: 45,000 m

**02.04.0004 Formstück einbauen (DN 150)**
StL-Nr. 24110369990400
Formstück in Rohrleitung einbauen. Vergütet wird der
Mehraufwand für den Einbau des Formstückes gegenüber
der bis zur Innenfläche der Sammelrohrleitung durchgemessenen Rohrleitung.
Formstück 'Abzweig,
Verschlussteller, Überschiebmuffen, Bogen
DN 150' Rohr aus Kunststoff.
Menge: 35,000 St

**02.04.0005 Kastenrinne einbauen Klasse D 400 Nenngröße 150 Gefälle 0,5 v.H. Betonfertigteile in Pflast./Platt. Aufl.+RSt Herstan Abdeckung G-Eisen Schlitzw.18 mm**
StL-Nr. 2411054342111111
Kastenrinne mit Abdeckung einbauen. Formstücke und An-
schlussleitungen werden gesondert vergütet.
Klasse D 400.
Nenngröße 150.
Innengefälle der Rinne 0,5 v.H.
Rinne aus Betonfertigteilen.
Umgebende Fläche = Pflaster bzw. Plattenbelag.
Auflager und Rückenstützen nach Herstellerangaben herstellen.
Abdeckung = Rahmen und Rost aus Gusseisen.
Schlitzweite bis 18 mm.
Menge: 15,000 m

**02.04.0006 Formstück f. Kastenrinne einb. (Zul.) Endstück**
StL-Nr. 2411054710
Formstück für Kastenrinne mit Abdeckung einbauen. Vergütet wird der Mehraufwand gegenüber der durchgehenden
Rinne.
Formstück = Endstück.
Menge: 2,000 St

**02.04.0007 Formstück f. Kastenrinne einb. (Zul.) Endst/Abl/Eimer. Abfluss DN 150**
StL-Nr. 2411054731
Formstück für Kastenrinne mit Abdeckung einbauen. Vergütet wird der Mehraufwand gegenüber der durchgehenden
Rinne.
Formstück = Endstück als Einlaufkasten mit Schlammeimer
und Ablauf. Anschluss an weiterführende Entwässerungsleitung herstellen.
Abflussrohr DN/ID 150.
Menge: 2,000 St

*Hinweis: Anpassungen*****
****Anpassungen****

**02.04.0008 Betonauflagering einbauen**
StL-Nr. 241104450902
Betonauflagering, lichter DU 625 mm, einbauen. Fugen
glattstreichen.
Ringhöhe 'bis 100 mm' Fuge zwischen Fertigteilen mit Mörtel WW-
Schachtkopfmörtel, flüssig nach DIN 19573 vergießen.
Einbau mittels Schalung.
Menge: 4,000 St

**02.04.0009 Besteh. Schachtabdeckung anpassen in Asph.-Fläche**
StL-Nr. 241104632192
Schachtabdeckung freilegen und nach Bauablauf an die
neue planmäßige Höhe anpassen. Aufbrucharbeiten zum
Freilegen der Schachtabdeckung ausführen. Flächenbefestigung herstellen. Ausbauen sowie Liefern und Einbauen
von Schachtteilen werden gesondert vergütet.
Fläche aus Asphalt.
Aufbruchdicke bis 10 cm.
Schachtabdeckung 'auf Planungshöhe anpassen' Fuge zwischen Fertigteilen mit Mörtel WW-
Schachtkopfmörtel, flüssig nach DIN 19573, unter Verwendung von mindestens drei Distanzstücken entsprechender Festigkeit vergießen. Einbau mittels Schalung.
Menge: 4,000 St

**02.04.0010 Aufsatz für Straßenabl. anpassen in Asphalt-Fläche ADicke bis 10 cm höher ü.5 - 10 cm**
StL-Nr. 241105352120
Aufsatz des Straßenablaufs freilegen und entsprechend
Bauablauf an die neue planmäßige Höhe anpassen. Aufbrucharbeiten zum Freilegen des Aufsatzes ausführen.
Flächenbefestigung herstellen. Ausbauen sowie Liefern
und Einbauen von Schachtteilen werden gesondert
vergütet.
Umgebende Fläche = Asphalt.
Aufbruchdicke bis 10 cm.
Aufsatz höher setzen über 5 bis 10 cm.
Menge: 6,000 St

*Hinweis: Entwässerung für Straße Prüfen/Reiningen****
****Entwässerung für Straße Prüfen/Reiningen***

**02.04.0011 Entwässerungsleitung reinigen Kamera/Dicht. Rohr DN bis 300 Kunststoff Haltung bis 30 m Räumg. verwerten**
Entwässerungsleitung im Hochdruck- oder Vakuumspülverfahren reinigen. Räumgut vorentwässern.
Reinigung zur Vorbereitung auf die Kameradurchfahrung
bzw. Dichtheitsprüfung.
Rohr DN/ID bis 300.
Rohr aus Kunststoff.
Haltungslänge bis 30,00 m.
Entsorgung Räumgut gemäß Kreislaufwirtschaftsgesetz.
Die Kosten sind einzukalkulieren.
Menge: 45,000 m

**02.04.0012 Kameradurchfahrung ausführen Rohr DN 150**
StL-Nr. 2411091201411212
Kameradurchfahrung von Entwässerungsrohrleitungen ausführen. Auf Schadstellen untersuchen und auf Da-
tenträger dokumentieren. Datenträger dem AG übergeben.
Abrechnung nach Länge der Rohrleitung.
Rohrleitung DN/ID 150.
Rohr aus Kunststoff.
Haltungslänge bis 30,00 m.
Leitung vor Inbetriebnahme prüfen.
Befahrung der Anschlussleitung.
Dokumentation mit Angabe von Haltung, Rohrmaterial,
Rohrdurchmesser, Haltungslänge, Gefälle im Rohr und
Stationierung von seitlichen Zuläufen und Schadstellen
schriftlich vorlegen.
Daten aufbereitet in Video-Datenformat nach Unterlagen
des AG übergeben. Datenträger nach Unterlagen des AG.
Menge: 45,000 m

**02.04.0013 Dichtheit Rohrleitung prüfen (Anschlussleitung)**
StL-Nr. 24110907014132
Entwässerungsrohrleitung auf Dichtheit prüfen. Erforderliche Verankerungen und Rohrverschlüsse herstellen
und beseitigen. Notwendigen Füllstoff liefern und ableiten. Prüfprotokoll erstellen und dem AG übergeben.
Rohrleitung DN/ID 150.
Rohr aus Kunststoff.
Prüfung von Haltungslängen bis 30,00 m.
Prüfung nach Wahl des AN.
Prüfung der Anschlussleitung.
Menge: 11,000 St

#### 02.05 Oberflächenbefestigung

*Hinweis: Bordsteine herstellen*****
****Bordsteine herstellen****

*Hinweis: Hochbordsteine*****
****Hochbordsteine****

**02.05.0001 Bordstein aus Beton setzen BSt. HB 18x30 cm gerader Stein**
StL-Nr. 2311531101000109
Bordstein aus Beton setzen. Breite der Rückenstütze
mind. 15 cm.
Bordstein = HB 18 x 30 cm.
Gerader Stein.
Fundamentbeton 'min. 20 cm dickes Betonfundament
aus C20/25 mit Betonrückenstütze.
Fundament und Rückenstütze
sind zu verdichten.
Die Rückenstütze ist in Schalung herzustellen.'
Menge: 5,000 m

**02.05.0002 Bordstein aus Beton setzen BSt. HB 18x30 cm Halbm. ü. 1-2,5 m**
StL-Nr. 2311531101000409
Bordstein aus Beton setzen. Breite der Rückenstütze
mind. 15 cm.
Bordstein = HB 18 x 30 cm.
Kurvenstein, Halbmesser größer 1,00 bis 2,50 m.
Fundamentbeton 'min. 20 cm dickes Betonfundament
aus C20/25 mit Betonrückenstütze.
Fundament und Rückenstütze
sind zu verdichten.
Die Rückenstütze ist in Schalung herzustellen.'
Menge: 5,000 m

**02.05.0003 Bordstein aus Beton setzen BSt. HB 18x30 cm Halbm. ü. 2,5-5 m**
StL-Nr. 2311531101000309
Bordstein aus Beton setzen. Breite der Rückenstütze
mind. 15 cm.
Bordstein = HB 18 x 30 cm.
Kurvenstein, Halbmesser größer 2,50 bis 5,00 m.
Fundamentbeton 'min. 20 cm dickes Betonfundament
aus C20/25 mit Betonrückenstütze.
Fundament und Rückenstütze
sind zu verdichten.
Die Rückenstütze ist in Schalung herzustellen.'
Menge: 10,000 m

*Hinweis: Rundbordsteine*****
****Rundbordsteine****

**02.05.0004 Bordstein aus Beton setzen BSt. RB 18x22 cm gerader Stein**
StL-Nr. 2311531109000109
Bordstein aus Beton setzen. Breite der Rückenstütze
mind. 15 cm.
Bordstein = RB 18 x 22 cm.
Gerader Stein.
Fundamentbeton 'min. 20 cm dickes Betonfundament
aus C20/25 mit Betonrückenstütze.
Fundament und Rückenstütze
sind zu verdichten.
Die Rückenstütze ist in Schalung herzustellen.'
Menge: 5,000 m

*Hinweis: Tiefbordsteine*****
****Tiefbordsteine****

**02.05.0005 Bordstein aus Beton setzen TB 10x30 cm gerader Stein**
StL-Nr. 2311531105000109
Bordstein aus Beton setzen. Breite der Rückenstütze
mind. 15 cm.
Bordstein = TB 10 x 30 cm.
Gerader Stein.
Fundamentbeton 'min. 20 cm dickes Betonfundament
aus C20/25 mit Betonrückenstütze.
Fundament und Rückenstütze
sind zu verdichten.
Die Rückenstütze ist in Schalung herzustellen.'
Menge: 10,000 m

*Hinweis: Sonderbordsteine*****
****Sonderbordsteine****

**02.05.0006 Bordstein aus Beton setzen, Sonderbord (Typ B)**
StL-Nr. 2311531199000109
Bordstein aus Beton setzen. Breite der Rückenstütze
mind. 15 cm.
Bordstein 'Busbordstein mit Noppen 30 x 33,4 cm
Farbe: weiß' Gerader Stein.
Fundamentbeton 'mind. 20 cm dickes Fundament
mit einer mind. 15 cm dicken, einseitigen Rückenstütze
aus Beton C20/25.
Rückenstütze in Schalung herstellen.
Stoßfuge, ca. 5 mm breit.
Unterseite Bordstein zur Verbesserung der
Haftzugfestigkeit mit Haftvermittler versehen.'
Menge: 36,000 m

**02.05.0007 Bordstein aus Beton setzen, Sonderbord Übergangsstein (Typ B)**
StL-Nr. 2311531199000609
Bordstein aus Beton setzen. Breite der Rückenstütze
mind. 15 cm.
Bordstein 'Busbordstein 30 x 33,4 cm' Übergangsstein/Absenkungsstein.

Fundamentbeton 'mind. 20 cm dickes Fundament
mit einer mind. 15 cm dicken, einseitigen Rückenstütze
aus Beton C20/25.
Rückenstütze in Schalung herstellen.
Stoßfuge, ca. 5 mm breit.
Unterseite Bordstein zur Verbesserung der
Haftzugfestigkeit mit Haftvermittler versehen.'
Menge: 4,000 m

*Hinweis: Rinne herstellen*****
****Rinne herstellen****

**02.05.0008 Rinne mit Pflast. aus Beton herst. Bordrinne Pfst.160/160/140 mm**
StL-Nr. 2311542111219900
Rinne mit Pflastersteinen aus Beton herstellen. Mehrzeilige Rinne ist mit beidseitigen Schnurkanten herzustellen.
Bordrinne.
Format für Rastermaß des Pflastersteins = 160/160/140
mm.
Mit Fase, mit Vorsatzbeton.
Breite 1-zeilig.
Fundament und Rückenstütze 'min. 20 cm dickes
Betonfundament aus C20/25.
Fundament sind zu verdichten.
Die Außenseite des Fundamentes
ist in Schalung herzustellen.'
Fuge 'Pflasterfugenmörtel mit
Druckfestigkeitswerten um 25 N/mm'
Menge: 525,000 m

**02.05.0009 Anpassung von Rinnen herstellen**
StL-Nr. 231154561103
Anpassung von Rinnen an Einbauten herstellen. Das Bearbeiten der Steine gehört zum Leistungsumfang. Abrechnung nach Stück Einbauteil.
Einbauteil = Straßenablauf.
Rinnenbreite bis 35 cm.
Anpassung an allen Seiten des Einbauteils.
Menge: 20,000 St

*Hinweis: Tragschichten ohne Bindemittel herstellen*****
****Tragschichten ohne Bindemittel herstellen****

**02.05.0010 Schottertragschicht herstellen Bk100 bis Bk1,0 0/32 URA+Einbaudoku Dicke 25 cm**
StL-Nr. 2411232011100300
Schottertragschicht herstellen.
In Verkehrsflächen der Belastungsklassen Bk100 bis
Bk1,0, mehrlagig, obere Lage mit Fertiger.
Baustoffgemisch 0/32.
Umweltrelevante Anforderungen beim Einsatz von Baustoffgemischen einschließlich Einbaudokumentation nach
Unterlagen des AG. Einbaudokumentation übergeben.
Einbaudicke = 25 cm.
Menge: 155,000 m2

**02.05.0011 Schottertragschicht herstellen Gehu.Radw. o.F. 0/32 URA+Einbaudoku Dicke 15 cm**
StL-Nr. 2411232051100100
Schottertragschicht herstellen.
In Verkehrsflächen für Geh- und Radwege, ohne
Fertiger.
Baustoffgemisch 0/32.
Umweltrelevante Anforderungen beim Einsatz von Baustoffgemischen einschließlich Einbaudokumentation nach
Unterlagen des AG. Einbaudokumentation übergeben.
Einbaudicke = 15 cm.
Menge: 75,000 m2

**02.05.0012 Frostschutzschicht herstellen Bk100 bis Bk1,0 0/45 URA+Einbaudoku Dicke Unterl. AG Abrechng. Auftrag**
StL-Nr. 2411221010061011
Frostschutzschicht herstellen.
In Verkehrsflächen der Belastungsklassen Bk100 bis
Bk1,0, mehrlagig, obere Lage mit Fertiger.
Baustoffgemisch 0/45.
Umweltrelevante Anforderungen beim Einsatz von Baustoffgemischen einschließlich Einbaudokumentation nach
Unterlagen des AG. Einbaudokumentation übergeben.
Einbaudicke nach Unterlagen des AG.
Abrechnung nach Auftragsprofilen.
Menge: 720,000 m3

**02.05.0013 Frostschutzschicht herstellen Bk100 bis Bk1,0 0/32 URA+Einbaudoku Dicke Unterl. AG Abrechng. Auftrag**
StL-Nr. 2411221010051011
Frostschutzschicht herstellen.
In Verkehrsflächen der Belastungsklassen Bk100 bis
Bk1,0, mehrlagig, obere Lage mit Fertiger.
Baustoffgemisch 0/32.
Umweltrelevante Anforderungen beim Einsatz von Baustoffgemischen einschließlich Einbaudokumentation nach
Unterlagen des AG. Einbaudokumentation übergeben.
Einbaudicke nach Unterlagen des AG.
Abrechnung nach Auftragsprofilen.
Menge: 50,000 m3

**02.05.0014 Frostschutzschicht herstellen Gehu.Radw. o.F. 0/32 URA+Einbaudoku Dicke Unterl. AG Abrechng. Auftrag**
StL-Nr. 2411221050051011
Frostschutzschicht herstellen.
In Verkehrsflächen für Geh- und Radwege, ohne
Fertiger.
Baustoffgemisch 0/32.
Umweltrelevante Anforderungen beim Einsatz von Baustoffgemischen einschließlich Einbaudokumentation nach
Unterlagen des AG. Einbaudokumentation übergeben.
Einbaudicke nach Unterlagen des AG.
Abrechnung nach Auftragsprofilen.
Menge: 25,000 m3

*Hinweis: Aphaltdecke herstellen*****
****Aphaltdecke herstellen****

**02.05.0015 Asphaltdecksch. aus AC 8 D S herst. Bk3,2 Bitumen 50/70 Aufhellung**
StL-Nr. 2311332829210000
Asphaltdeckschicht aus Asphaltbeton für Asphaltdeckschichten AC 8 D S herstellen. Anlieferung des
Asphaltmischguts in thermoisolierten
Transportbehältern.
In Verkehrsflächen der Belastungsklasse Bk3,2.
Einbau '3,5 cm' Bindemittel = 50/70.
Grobe Gesteinskörnung mit Anteil und Art von Aufhellungsgestein nach Unterlagen des AG.
Menge: 2520,000 m2

**02.05.0016 Asphaltbindersch. a. AC 16 B S herst Bk3,2 Dicke 6,5 cm Bitumen 30/45 Gestein SZ 18**
StL-Nr. 2311321943501000
Asphaltbinderschicht aus Asphaltbinder AC 16 B S herstellen. Anlieferung des Asphaltmischguts in
thermoisolierten Transportbehältern.
In Verkehrsflächen der Belastungsklasse Bk3,2.
Einbaudicke = 6,5 cm.
Bindemittel = 30/45.
Grobe Gesteinskörnung = Kategorie SZ 18.
Menge: 2170,000 m2

**02.05.0017 Asphalttragsch. aus AC 32 TS herst. Bk3,2 Dicke 12 cm Bitumen 50/70**
StL-Nr. 23113108441000
Asphalttragschicht aus Asphalttragschichtmischgut
AC 32 T S herstellen. Anlieferung des Asphaltmischguts
in thermoisolierten Transportbehältern.
In Verkehrsflächen der Belastungsklasse Bk3,2.
Einbaudicke = 12 cm.
Bindemittel = 50/70.
Menge: 2170,000 m2

**02.05.0018 Unterlage vor dem Aufsprühen der Bitumenemulsion reinigen (Asphalttragschicht)**
Unterlage reinigen. Entsorgung Kehrgut gemäß Kreislaufwirtschaftsgesetz.
Die Kosten sind einzukalkulieren.
Unterlage 'Asphalttragschicht'
Menge: 2170,000 m2

**02.05.0019 Unterlage vor dem Aufsprühen der Bitumenemulsion reinigen (Asphaltbinderschicht)**
Unterlage reinigen. Entsorgung Kehrgut gemäß Kreislaufwirtschaftsgesetz.
Die Kosten sind einzukalkulieren.
Unterlage 'Asphaltbinderschicht'
Menge: 2170,000 m2

**02.05.0020 Unterlage reinigen (Asphaltdeckschicht)**
Unterlage reinigen.
Entsorgung Kehrgut gemäß Kreislaufwirtschaftsgesetz.
Die Kosten sind einzukalkulieren.
Unterlage 'Asphaltdeckschicht'
Menge: 2520,000 m2

**02.05.0021 Bitumenemulsion aufsprühen vor Einbau Asphaltbinderschicht**
StL-Nr. 23113063110122
Bitumenemulsion zur Herstellung des Schichtenverbundes
aufsprühen.
Auf Verkehrsflächen der Belastungsklassen Bk100 bis
Bk3,2.
Unterlage = Asphaltbefestigung, frisch.
Bindemittel = C60BP4-S.
Bindemittelmenge = 250 g/m2.
Vor Einbau Asphaltbinderschicht.
Menge: 2170,000 m2

**02.05.0022 Bitumenemulsion aufsprühen vor A.deckschicht**
StL-Nr. 23113063110123
Bitumenemulsion zur Herstellung des Schichtenverbundes
aufsprühen.
Auf Verkehrsflächen der Belastungsklassen Bk100 bis
Bk3,2.
Unterlage = Asphaltbefestigung, frisch.
Bindemittel = C60BP4-S.
Bindemittelmenge = 250 g/m2.
Vor Einbau Asphaltdeckschicht.
Menge: 2170,000 m2

**02.05.0023 Bitumenemulsion aufsprühen Bk100-Bk3,2 Asphalt gefräst C60BP4-S Menge 250 g/m2 vor A.deckschicht**
StL-Nr. 23113063120123
Bitumenemulsion zur Herstellung des Schichtenverbundes
aufsprühen.
Auf Verkehrsflächen der Belastungsklassen Bk100 bis
Bk3,2.
Unterlage = Asphaltbefestigung, gefräst.
Bindemittel = C60BP4-S.
Bindemittelmenge = 250 g/m2.
Vor Einbau Asphaltdeckschicht.
Menge: 350,000 m2

**02.05.0024 Abstumpfungsmaßnahme durchführen LFK 1/3 Gestein wie Aufh. Menge 1 kg/m2**
Abstumpfungsmaßnahme zur Erhöhung der Anfangsgriffigkeit durch gleichmäßiges Aufbringen und Einwalzen von
Abstreukörnung durchführen. Nicht gebundene Abstreukörnung aufnehmen und entsorgen.
Entsorgung gemäß Kreislaufwirtschaftsgesetz.
Die Kosten sind einzukalkulieren.
Abstreukörnung = Lieferkörnung 1/3.
Aus Gestein wie Aufhellungsgestein in Asphaltdeckschicht.
Abstreumenge = 1 kg/m2.
Menge: 2520,000 m2

**02.05.0025 Anschluss als Randfuge herstellen**
StL-Nr. 2311391291061001
Anschluss als Fuge mit Fugenmasse herstellen.
Fuge 'als Randfuge vor Borden, Übergängen,
Rinnen, Abläufen u.ä.' In der Asphaltdeckschicht ausbilden.
Fugenspalttiefe = 40 mm.
Fugenspaltbreite = 10 mm.
Mit heiß verarbeitbarer Fugenmasse Typ N2, einschließlich zugehörigem und zuvor aufgetragenem Voranstrichmittel.
Menge: 595,000 m

**02.05.0026 Anschluss als Fuge an bestehende Asphaltschicht 3,5 cm**
StL-Nr. 23113917134101
Anschluss als Fuge an bestehende Asphaltschicht oder
Bauteil in der Dicke der Asphaltschicht mit Bitumenfugenband einschließlich zugehörigem und zuvor aufgetragenem Voranstrichmittel herstellen.
Anschluss an Asphaltdeckschicht.
Längs- und Querfuge.
Dicke der Asphaltschicht = 3,5 cm.
Einzellängen bis 20,00 m.
Breite des Bitumenfugenbandes = 10 mm.
Menge: 70,000 m

**02.05.0027 Naht zum Haftverbund über alle Asphaltschichten mit Kantenanstrich versehen**
StL-Nr. 23113907932199
Naht in Asphaltschicht herstellen.
Naht 'als Anschluss zum Bestand
zum Haftverbund über alle Asphaltsichten
mit Kantenanstrich versehen' Längs- und Quernaht.
Herstellung der Nahtflanke durch Trennscheibe.
Heiß aufzubringendes Polymermodifiziertes Bitumen auf
die Nahtflanke volldeckend auftragen oder anspritzen,
Menge 50 g/m je cm Schichtdicke.
Dicke der Schicht 'Asphaltflanke bis 20 cm'
Menge: 70,000 m

*Hinweis: Hinweistext zur OZ 02.05.0028*
abgerechnet wird diese Leistungszulage nur 1 mal :
enthalten sind dabei die angegebenen acht
Arbeitsschritte
-Reinigung
-Abstumpfung
-Aufsprühen Bitumenemulsion auf Tragschicht
-Aufsprühen Bitumenemulsion auf Binderschicht
-Einbau Asphalttragschicht
-Einbau Asphaltbinder
-Einbau Asphaltdecke

**02.05.0028 Erschwernis infolge Einbauten Erschw.herstellen Asphaltbefestig.**
StL-Nr. 231130785599
Erschwernis infolge Einbauten, Schächten und Straßenabläufen. Abgerechnet wird je Stück Einbauteil.
Erschwernis beim Herstellen von Asphaltschichten
Asphaltbefestigung.
Einbauten 'Hydranten, Schieber,
Straßenabläufe, Schächte'
Menge: 40,000 St

*Hinweis: Hinweistext zur OZ 02.05.0029*
abgerechnet wird diese Leistungszulage nur 1 mal :
enthalten sind dabei die angegebenen acht
Arbeitsschritte
-Reinigung
-Abstumpfung
-Aufsprühen Bitumenemulsion auf Tragschicht
-Aufsprühen Bitumenemulsion auf Binderschicht
-Einbau Asphalttragschicht
-Einbau Asphaltbinder
-Einbau Asphaltdecke

**02.05.0029 Erschwernis infolge Einfassungen Erschw.herstellen Asphaltbefestig.**
StL-Nr. 231130835599
Erschwernis infolge Einfassungen, Borden und Fahrbahnübergängen. Abgerechnet wird die Länge der Einfassung.
Erschwernis beim Herstellen von Asphaltschichten.
Asphaltbefestigung.
Einbauten 'Einfassung, Bord, Fahrbahnübergang'
Menge: 580,000 m

*Hinweis: Hinweistext zur OZ 02.05.0030*
abgerechnet wird diese Leistungszulage nur 1 mal :
enthalten sind dabei die angegebenen
Arbeitsschritte
- Herstellen Schichten ohne Bindemittel

**02.05.0030 Erschwernis durch Einbauten b.Herst. ToB**
StL-Nr. 2411290859
Erschwernis durch Einbauten. Abgerechnet wird nach
Stück Einbauteil.
Beim Herstellen von Tragschichten ohne Bindemittel.
Einbauten 'Hydranten, Schieber,
Straßenabläufe, Schächte, Abfallbehälter, Schilder'
Menge: 42,000 St

*Hinweis: Pflasterdecke herstellen (Bushaltstelle/Stellplatz/Gehweg)*****
****Pflasterdecke herstellen (Bushaltstelle/Stellplatz/Gehweg)****

**02.05.0031 Pflasterd. aus Betonsteinen herst. Bushaltestelle**
StL-Nr. 2311510190911221
Pflasterdecke mit Pflastersteinen aus Beton mit Vorsatzbeton herstellen.
Oberfläche der Pflastersteine, Trassierung der Pflasterdecke und Verlegung der Pflastersteine in Kurvenbereichen nach Unterlagen des AG.
In Flächen 'Bushaltestelle'

Format für Rastermaß '18/18/10 cm
Farbe: anthrazit' Fase max. 2/2 mm.
Baustoffgemisch für Bettung und Fugen Kategorie
SZ18/LA20.
Bettung aus Baustoffgemisch 0/5, Anteil an Körnung unter 2 mm max. 30 Massenprozent, E CS35, C 90/3.
Fuge mit Baustoffgemisch 0/5, GU, F, E CS35, C 90/3,
Fugenmaterial einarbeiten und einschlämmen, Fugenschluss durch Einfegen und Einschlämmen herstellen.
Steine im Läuferverband verlegen.
Menge: 60,000 m2

**02.05.0032 Pflasterd. aus Betonsteinen herst. Gehweg**
StL-Nr. 2311510190911221
Pflasterdecke mit Pflastersteinen aus Beton mit Vorsatzbeton herstellen.
Oberfläche der Pflastersteine, Trassierung der Pflasterdecke und Verlegung der Pflastersteine in Kurvenbereichen nach Unterlagen des AG.
In Flächen 'Gehweg'

Format für Rastermaß '18/18/10 cm
Farbe: grau' Fase max. 2/2 mm.
Baustoffgemisch für Bettung und Fugen Kategorie
SZ18/LA20.
Bettung aus Baustoffgemisch 0/5, Anteil an Körnung unter 2 mm max. 30 Massenprozent, E CS35, C 90/3.
Fuge mit Baustoffgemisch 0/5, GU, F, E CS35, C 90/3,
Fugenmaterial einarbeiten und einschlämmen, Fugenschluss durch Einfegen und Einschlämmen herstellen.
Steine im Läuferverband verlegen.
Menge: 20,000 m2

**02.05.0033 Pflasterd. aus Betonsteinen mit Kammersystem herst. Läuferverband**
StL-Nr. 2311510190999991
Pflasterdecke mit Pflastersteinen aus Beton mit Vorsatzbeton herstellen.
Oberfläche der Pflastersteine, Trassierung der Pflasterdecke und Verlegung der Pflastersteine in Kurvenbereichen nach Unterlagen des AG.
In Flächen 'Stellplätze'

Format für Rastermaß '18x30x10 mit Kammersystem
Farbe: anthrazit'
Fase 'mit Fase und mit Rundumverzahnung
durch Spezielle sich nach oben verjüngende
Verbundelemente' Baustoffgemisch für Bettung und Fugen Kategorie

Schlagzertrümmerung SZ < 20
Bettung aus Baustoffgemisch 'Pflasterbett aus
geeignetem wasserdurchlässigem
Baustoffgemisch für Bettungen gem.
TL Pflaster-StB, Nr. 3.2 herstellen,
Der kf -Wert sollte 5,4x10-5 m/s betragen.'
Fuge 'Die Fugen und die Speicherkammer
vollständig mit Edelsplitt 1/3 mm
füllen und  anschließend mit Sand 0/2 mm abdecken' Steine im Läuferverband verlegen.
Menge: 150,000 m2

**02.05.0034 Pflasterd. aus Betonsteinen mit Kammersystem herstellen**
StL-Nr. 2311510190999991
Pflasterdecke mit Pflastersteinen aus Beton mit Vorsatzbeton herstellen.
Oberfläche der Pflastersteine, Trassierung der Pflasterdecke und Verlegung der Pflastersteine in Kurvenbereichen nach Unterlagen des AG.
In Flächen 'Stellplätze'

Format für Rastermaß '18x30x10 mit Kammersystem
Farbe: grau'
Fase 'mit Fase und mit Rundumverzahnung
durch Spezielle sich nach oben verjüngende
Verbundelemente' Baustoffgemisch für Bettung und Fugen Kategorie

Schlagzertrümmerung SZ < 20
Bettung aus Baustoffgemisch 'Pflasterbett aus
geeignetem wasserdurchlässigem
Baustoffgemisch für Bettungen gem.
TL Pflaster-StB, Nr. 3.2 herstellen,
Der kf -Wert sollte 5,4x10-5 m/s betragen.'
Fuge 'Die Fugen und die Speicherkammer
vollständig mit Edelsplitt 1/3 mm
füllen und  anschließend mit Sand 0/2 mm abdecken' Steine im Läuferverband verlegen.
Menge: 10,000 m2

**02.05.0035 Streifen aus Betonpflastersteinen (Pflasterband)**
Streifen aus Pflastersteinen aus Beton herstellen.
Oberfläche und Verlegung der Pflastersteine nach Unterlagen des AG.
Einzeiliger Streifen in Randbereichen des Gehwegs nach Lage- und Detailplänen
Streifenbreite 18 cm
Format für Rastermaß 18/18/10 cm
Farbe: anthrazit
Fase: max. 2/2 mm
Baustoffgemisch für Bettung und Fugen Kategorie
SZ18/LA20.
Bettung aus Baustoffgemisch 0/5, Anteil an Körnung unter 2 mm max. 30 Massenprozent, E CS35, C 90/3.
Fuge mit Baustoffgemisch 0/5, GU, F, E CS35, C 90/3,Fugenmaterial einarbeiten und einschlämmen, Fugenschluss durch Einfegen und Einschlämmen herstellen.
Menge: 55,000 m

**02.05.0036 Pflastersteine zuarbeiten aus Beton Dicke ü. 8-10 cm**
StL-Nr. 231151950102
Pflastersteine auf Passmaß trennen und Pflastersteine
an Kanten und Einfassungen oder an Aussparungen und
Einbauten über 1,00 m2 Einzelgröße zuarbeiten, nassschneiden oder behauen.
Das Zuarbeiten, Nassschneiden oder Behauen der Pflastersteine an Aussparungen und Einbauten bis zu 1,00 m2
Einzelgröße wird gesondert vergütet.
Art = Pflastersteine aus Beton.
Dicke über 8 bis 10 cm.
Menge: 135,000 m

**02.05.0037 Pflasterdecken- Anpassung herstellen Einzelgr. b 0,5m2 Mosaikpflaster**
StL-Nr. 2311519812
Anpassung der Pflasterdecke an Aussparungen oder Einbauten herstellen. Abgerechnet wird je Stück Einbauteil.
Einzelgröße der Aussparung bzw. Einbauten bis 0,50 m2.
Ausführung mit Mosaikpflastersteinen.
Menge: 2,000 St

*Hinweis: Barrierefreie Systeme herstellen*****
****Barrierefreie Systeme herstellen****

**02.05.0038 Leitstreifen, Auffindestreifen Rippenplatte**
Liefern und Verlegen von Bodenindikatoren als  Leitstreifen bzw. Auffindestreifen
gem. DIN 32984

Format 30x30cm
Stärke 8 cm
Fugenbreite 3-5mm
7 trapezförmige Rippen
Rippenachsabstand 42,9 mm
Rippenbreite 10mm
Rippenhöhe 5 mm
SRT-Wert >60
Vorsatzbeton weiß

Die Platten sind entsprechend dem beschriebenen Verlegemuster auf einer Bettung aus Edelbrechsand-Splitt Gemisch der Körnung 0-5 mm in 30 - 50 mm Dicke hammerfest zu versetzen. Fugen vollständig mit Edelbrechsand-Splitt Gemisch der Körnung 0-5 mm füllen.
Menge: 30,000 m²

**02.05.0039 Auffindestreifen, Noppenplatten**
Liefern und Verlegen von Bodenindikatoren als  Auffindestreifen gem. DIN 32984

Format 30x30cm
Stärke 8 cm
Fugenbreite 3-5mm
32 Noppen in diagonaler Anordnung, Kugelsegmente,
Mittelpunktabstand 51,1 mmm diagonal
Noppenabastand orthogonal in Messebene 49,8 mm
Noppendurchmesser in Messebende 22,5 mm
Noppenhöhe 5 mm
Vorsatzbeton weiß

Die Platten sind entsprechend dem beschriebenen Verlegemuster auf einer Bettung aus Edelbrechsand-Splitt Gemisch der Körnung 0-5 mm in 30 - 50 mm Dicke hammerfest zu versetzen. Fugen vollständig mit Edelbrechsand-Splitt Gemisch der Körnung 0-5 mm füllen.
Menge: 25,000 m²

**02.05.0040 Begleitstreifen**
Liefern und Verlegen von Begleitplatten

Format 30x30cm
Stärke 8 cm
Fugenbreite 3-5mm
Farbe athrazit
Die Platten sind entsprechend dem beschriebenen Verlegemuster auf einer Bettung aus Edelbrechsand-Splitt Gemisch der Körnung 0-5 mm in 30 - 50 mm Dicke hammerfest zu versetzen. Fugen vollständig mit Edelbrechsand-Splitt Gemisch der Körnung 0-5 mm füllen.
Menge: 35,000 m²

*Hinweis: Einbauten anpassen****
***Einbauten anpassen***

**02.05.0041 Einbauteile in Asphalt-/Pflasterbefestigung anpassen**
Einbauteile in Asphaltbefestigung und Pflasterbefestigungen freilegen und an die neue Höhe anpassen.
Freigelegten Bereich verfüllen und verdichten.
Entsorgung Aufbruchgut gemäß Kreislaufwirtschaftsgesetz.
Die Kosten sind einzukalkulieren.
Einbauteil in Asphaltflächen und Pflasterflächen
Einbauteil Schieberkappe, Hydrantenkappe
Aufbruchtiefe bis 20 cm
Anpassung auf Planungshöhe anpassen
Menge: 20,000 St

#### 02.06 Verkehrsausstattung /Beschilderung

*Hinweis: Verkehrsschilder****
***Verkehrsschilder***

**02.06.0001 Verkehrsschild anbringen Rechteck, Hochf. Größe 2 einseitig Folie RA 2 2 mm dick Alu-Klemmschellen UK Schild ab 2 m**
StL-Nr. 2113010104212132
Verkehrsschild nach Unterlagen des AG anbringen.
Schild = Rechteck, Hochformat.
Größe 2.
Einseitig.
Mit retroreflektierender Folie der Klasse RA 2.
Schild = flach, 2 mm dick.
Befestigung mit Aluminium-Klemmschelle. Verschraubung
aus nicht rostendem Stahl mind. der Stahlsorte A 2.
Anbringung neben der Fahrbahn. Unterkante des Schildes
ab 2,00 m über der Verkehrsfläche.
Menge: 1,000 St

**02.06.0002 Rohrpfosten aufstellen Länge>2500-3000mm R.St. 60,3/2,0 mm**
StL-Nr. 2113030241999000
Rohrpfosten mit Abdeckkappe für Verkehrsschild aufstellen einschl. anfallenden Aushubarbeiten. Stahlteile
feuerverzinkt. Umgebende Fläche entsprechend dem früheren Zustand herstellen.
Pfostenlänge = über 2500 mm bis 3000 mm.
Rohr = Stahl 60,3/2,0 mm.
Pfosten 'mit Bodenhülsen mind 500 mm, Grauguss'

Vorh. Befestigung '= Pflaster, Grünfläche'

Aufstellung 'in Bodenhülse'
Menge: 1,000 St

*Hinweis: Verkehrsfreigabemarkierung****
***Verkehrsfreigabemarkierung***

**02.06.0003 Markierungsfläche reinigen**
Fläche für Markierung reinigen. Kehrgut aufnehmen und entsorgen.
Entsorgung gemäß Kreislaufwirtschaftsgesetz.
Die Kosten sind einzukalkulieren.
Abgerechnet wird die zu markierende Fläche.
Bei Pfeil, Buchstabe, Ziffer, Verkehrsschild, und Piktogramm ergibt sich die Fläche aus
dem kleinsten umschließenden Rechteck.
Reinigung mit Wasserhochdruckverfahren.
Menge: 25,000 m2

**02.06.0004 Markierungsfläche trocknen**
StL-Nr. 21131105
Fläche für Markierung schonend trocknen. Abgerechnet
wird die zu markierende Fläche. Bei Pfeil, Buchstabe,
Ziffer, Verkehrsschild und Piktogramm ergibt sich die
Fläche aus dem kleinsten umschließenden Rechteck.
Menge: 25,000 m2

**02.06.0005 Längsmarkierung Typ II herstellen durchg.Fstr.begr. Breite 0,12 m mit Vormarkierung mind. P 6 a.Asphaltdecksch.**
StL-Nr. 2113130521190101
Längsmarkierung Typ II einschl. evtl. Sperrflächenumrandung als Verkehrsfreigabemarkierung herstellen. Ab-
gerechnet wird der markierte Strich, bei Doppelstrichen
zwei Striche.
Durchgehend als Fahrstreifenbegrenzung.
Strichbreite = 0,12 m.
Strich mit Vormarkierung.
Markierungssystem aus 'Dünnschichtmarkierung in Farbe weiß' Verkehrsklasse mindestens P 6.
Markierung auf Asphaltdeckschicht.
Menge: 60,000 m

**02.06.0006 Sperrflächenmark- ierung Typ II herst Breite 0,25 m mit Vormarkierung mind. P 6 a.Asphaltdecksch.**
StL-Nr. 21131316119011
Sperrfläche als Schrägstrichgatter Typ II als Verkehrsfreigabemarkierung herstellen. Abgerechnet wird der
markierte Strich.
Strichbreite = 0,25 m.
Strich mit Vormarkierung.
Markierungssystem aus 'Dünnschichtmarkierung in Farbe weiß' Verkehrsklasse mindestens P 6.
Markierung auf Asphaltdeckschicht.
Menge: 12,000 m

**02.06.0007 Pfeilmarkierung Typ II herstellen gerad.+li.o.re.ab mit Vormarkierung Länge 5,00 m mind. P 6 a.Asphaltdecksch.**
StL-Nr. 2113132031290101
Pfeilmarkierung Typ II als Verkehrsfreigabemarkierung
herstellen.
Markierungszeichen = Pfeil geradeaus und links oder
rechts ab.
Mit Vormarkierung.
Länge = 5,00 m.
Markierungssystem aus 'Dünnschichtmarkierung in Farbe weiß' Verkehrsklasse mindestens P 6.
Markierung auf Asphaltdeckschicht.
Menge: 1,000 St

**02.06.0008 Pfeilmarkierung Typ II herstellen li.u.re. ab mit Vormarkierung Länge 5,00 m mind. P 6 a.Asphaltdecksch.**
StL-Nr. 2113132041290101
Pfeilmarkierung Typ II als Verkehrsfreigabemarkierung
herstellen.
Markierungszeichen = Pfeil links und rechts ab.
Mit Vormarkierung.
Länge = 5,00 m.
Markierungssystem aus 'Dünnschichtmarkierung in Farbe weiß' Verkehrsklasse mindestens P 6.
Markierung auf Asphaltdeckschicht.
Menge: 2,000 St

**02.06.0009 Parkmarkierung Typ II herstellen Parkmarkierung mit Vormarkierung P6**
Parkflächenmarkierung und Grenzmarkierung für Halt- und
Parkverbot Typ II als Verkehrsfreigabemarkierung
herstellen.
Abgerechnet wird der markierte Strich.
Markierung = Parkmarkierung.
Strich mit Vormarkierung.
Markierungssystem aus Dünnschichtmarkierung in Farbe weiß
Verkehrsklasse mindestens P 6.
Markierung auf Asphaltdeckschicht
Menge: 145,000 m

*Hinweis: Endgültige Markierung****
***Endgültige Markierung***

**02.06.0010 Markierungsfläche reinigen**
Fläche für Markierung reinigen. Kehrgut aufnehmen und
entsorgen. Entsorgung gemäß Kreislaufwirtschaftsgesetz.
Die Kosten sind einzukalkulieren. Abgerechnet wird die zu
markierende Fläche. Bei Pfeil, Buchstabe, Ziffer, Verkehrsschild, und Piktogramm ergibt sich die Fläche aus
dem kleinsten umschließenden Rechteck.
Reinigung mit Wasserhochdruckverfahren.
Menge: 25,000 m2

**02.06.0011 Markierungsfläche trocknen**
StL-Nr. 21131105
Fläche für Markierung schonend trocknen. Abgerechnet
wird die zu markierende Fläche. Bei Pfeil, Buchstabe,
Ziffer, Verkehrsschild und Piktogramm ergibt sich die
Fläche aus dem kleinsten umschließenden Rechteck.
Menge: 25,000 m2

**02.06.0012 Längsmarkierung Typ II herstellen durchg.Fstr.begr. Breite 0,12 m mit Vormarkierung Kaltplastikmasse P 7 vorh. Markierung**
StL-Nr. 2113150521160026
Längsmarkierung Typ II einschl. evtl.
Sperrflächenumrandung als endgültige Markierung herstellen. Abgerechnet wird der markierte Strich, bei
Doppelstrichen zwei Striche.
Durchgehend als Fahrstreifenbegrenzung.
Strichbreite = 0,12 m.
Strich mit Vormarkierung.
Markierungssystem aus reaktivem Stoff, nicht spritzbar
(Kaltplastikmasse).
Verkehrsklasse = P 7.
Markierung auf vorhandener Markierung. Markierungsstoff
der vorhandenen Markierung nach Unterlagen des AG.
Menge: 60,000 m

**02.06.0013 Sperrflächenmark- ierung Typ II herst Breite 0,25 m mit Vormarkierung Kaltplastikmasse P 7 vorh. Markierung**
StL-Nr. 2113151511600206
Sperrfläche als Schrägstrichgatter Typ II als endgültige Markierung herstellen. Abgerechnet wird der markierte Strich.
Strichbreite = 0,25 m.
Strich mit Vormarkierung.
Markierungssystem aus reaktivem Stoff, nicht spritzbar
(Kaltplastikmasse).
Verkehrsklasse = P 7.
Markierung auf vorhandene Markierung. Markierungsstoff
der vorhandenen Markierung nach Unterlagen des AG.
Menge: 12,000 m

**02.06.0014 Pfeilmarkierung Typ II herstellen gerad.+li.o.re.ab mit Vormarkierung Länge 5,00 m Kaltplastikmasse vorh. Markierung**
StL-Nr. 2113152031210006
Pfeilmarkierung Typ II als endgültige Markierung herstellen.  Verkehrsklasse P 7.
Markierungszeichen = Pfeil geradeaus und links oder
rechts ab.
Mit Vormarkierung.
Länge = 5,00 m.
Markierungssystem aus reaktivem Stoff, nicht spritzbar
(Kaltplastikmasse).
Markierung auf vorhandener Markierung. Markierungsstoff
der vorhandenen Markierung nach Unterlagen des AG.
Menge: 1,000 St

**02.06.0015 Pfeilmarkierung Typ II herstellen li.o.re. ab mit Vormarkierung Länge 5,00 m Kaltplastikmasse vorh. Markierung**
StL-Nr. 2113152021210006
Pfeilmarkierung Typ II als endgültige Markierung herstellen.  Verkehrsklasse P 7.
Markierungszeichen = Pfeil links oder rechts ab.
Mit Vormarkierung.
Länge = 5,00 m.
Markierungssystem aus reaktivem Stoff, nicht spritzbar
(Kaltplastikmasse).
Markierung auf vorhandener Markierung. Markierungsstoff
der vorhandenen Markierung nach Unterlagen des AG.
Menge: 2,000 St

**02.06.0016 Parkmarkierung Typ II herstellen Parkmarkierung mit Vormarkierung Kaltplastikmasse P 7 vorh. Markierung**
StL-Nr. 2113152511600206
Parkflächenmarkierung und Grenzmarkierung für Halt- und
Parkverbot Typ II als endgültige Markierung herstellen.
Abgerechnet wird der markierte Strich.
Markierung = Parkmarkierung.
Strich mit Vormarkierung.
Markierungssystem aus reaktivem Stoff, nicht spritzbar
(Kaltplastikmasse).
Verkehrsklasse = P 7.
Markierung auf vorhandener Markierung. Markierungsstoff
der vorhandenen Markierung nach Unterlagen des AG.
Menge: 145,000 m

### 03 MVV Netze-Strom, Erdarbeiten

*Hinweis: Baubeschreibung*
Baubeschreibung

Die nachfolgenden Positionen sind Bestandteil der Gesamtmaßnahme "Erneuerung Domstiftstraße Mannheim" und ergänzen das Leistungsverzeichnis der Stadt Mannheim (Titel 01 und Titel 02) um die für MVV Netze erforderlichen Leitungsbauarbeiten.

#### 03.01 Bereich Rückbauarbeiten

**03.01.0001 Pflasterdecke mit Pflastersteinen aus Beton aufnehmen und seitlich lagern**
Pflasterdecke mit Pflastersteinen aus Beton aufnehmen und zum Wiedereinbau seitlich lagern
Pflasterdecke mit Pflastersteinen aus Beton aufnehmen und zum Wiedereinbau seitlich lagern.
Aufnehmen der Tragschicht wird gesondert vergütet.
Pflasterstein 'jeder Art'

Mit Fugenfüllung 'jeder Art'

Bettung aus 'jeder Art'
Entsorgung Aufbruchgut gemäß Kreislaufwirtschaftsgesetz.
Die Kosten sind einzukalkulieren.
Menge: 6,000 m2

**03.01.0002 Bordstein aufnehmen**
Bordstein aufnehmen
StLKNr. 07.23  115/031.92.02.00
Bordstein aufnehmen.
(21)A Bordstein 'jeder Art'
Fundament aus Beton, über 10 bis 20 cm dick, aufbrechen.

Entsorgung Aufbruchgut gemäß Kreislaufwirtschaftsgesetz.
Die Kosten sind einzukalkulieren.
Menge: 12,000 m

**03.01.0003 Schicht ohne Bindemittel aufnehmen Unterlagen des AG Dicke n.Unterl.AG**
Schicht ohne Bindemittel aufnehmen Unterlagen des AG Dicke n.Unterl.AG
StLKNr. 11.24  112/006.76.90.99
Schicht ohne Bindemittel aufnehmen.
Schicht nach Unterlagen des AG.
Dicke nach Unterlagen des AG.
(31)A Fläche 'Fahrbahn,Parkplätze,Gehwege' (41)A Baustoffgemisch

'bis zur Beprobung und Entsorgung
auf Bereitstellungsfläche des AN fördern'
Menge: 2,000 m3

#### 03.02 Bereich Erdbau

**03.02.0001 Bestandsleitungen sichern**
Bestandsleitungen sichern
Bestehende kreuzende und parallel
Bestehende kreuzende und parallel verlaufende Leitungen
aller Art (Kabel, Trinkwasserleitungen,
Schmutzwasserleitungen etc. ) sichern.
Erforderliche Sicherungsmaßnahmen der in Betrieb
befindlichen Leitungen durchführen.
Suchgraben und Handschachtung werden gesondert
vergütet.
Abgerechnet wird die Länge der zu sichernden Leitung .
Menge: 4,000 m

**03.02.0002 Handschachtung vornehmen**
Handschachtung vornehmen
Handschachtung vornehmen.
Boden im Bereich von Versorgungsleitungen von Hand
aussschachten.
Homogenbereich nach Unterlagen AG
Grabentiefe bis 1 ,25 m.
Boden seitlich lagern und nach Beendigung der
Schachtung wiedereinbauen und verdichten.
Die Vorschriften der Versorgungsunternehmen sind zu
beachten.
Die Abrechnung erfolgt nach Abtragsprofil.
Menge: 4,000 m3

**03.02.0003 Leitungsgraben herstellen gew. Boden Tiefe bis 1,5 m Rohr**
Leitungsgraben herstellen gew. Boden Tiefe bis 1,5 m Rohr

Leitungsgraben profilgerecht herstellen.
In gewachsenem Boden. Homogenbereich nach Unterlagen des AG.
Grabentiefe bis 1,5 m.
Breite der Grabensohle gemäß Grabenprofielen.
Notwendigen Verbau entsprechend statischen und konstruktiven Erfordernissen herstellen, vorhalten und entfernen.
Aushub zur Wiederverwendung innerhalb der Baustelle
lagern, nach Verlegen der Schutzrohre in Graben oberhalb
der Leitungszone einbauen und verdichten einschl. ggf.
erforderlicher Wasserzugabe.
Zum Verfüllen nicht verwendeten Aushub 'bis zur Beprobung auf
Bereitstellungsfläche des AN fördern.'

Abrechnung mit senkrechten Wänden. Grabenbreite
nach DIN 18 300 ohne Berücksichtigung eines Verbaus.
Menge: 22,000 m3

#### 03.03 Bereich Entsorgung

**03.03.0001 Gefährl. Abfall aus Baustelle ents. Gebühr einrechn.**
Gefährl. Abfall aus Baustelle ents. Gebühr einrechn.
StLKNr. 10.12  102/217.91
Gefährlichen Abfall aus Baustelle laden, fördern und
entsorgen. Art der Belastung und Entsorgung nach Unterlagen des AG. Entsorgungsnachweis nach Unterlagen des AG führen.
Abgerechnet wird nach Wiegescheinen.
(21)A Abfallschlüsselnummer '17 05 03
Bodenaushub bzw Baustoffgemische
>= BM-F3/BG-F3'

Entsorgung Aufbruchgut gemäß Kreislaufwirtschaftsgesetz.
Gebühren der Abfallentsorgung sind einzurechnen.
Menge: 7,000 t

**03.03.0002 N.gefährl. Abfall aus Baustelle ent Entsorgung AN Gebühr einrechn. Nachweis Ulg. AG**
N.gefährl. Abfall aus Baustelle entsorgen ... Entsorgung
Gebühr einrechn. Nachweis Ulg. AG
StLKNr. 10.12  102/121.91.11
Nicht gefährlichen Abfall aus Baustelle laden, fördern
und entsorgen. Schadstoffbelastung nach Unterlagen des
AG.
Abgerechnet wird nach Wiegescheinen.
(21)A Abfall 'Bodenaushub bzw Baustoffe
<= BM-F3/BG-F3
Abfallschlüssel 17 05 04'

Entsorgung Aufbruchgut gemäß Kreislaufwirtschaftsgesetz.
Gebühren der Abfallentsorgung sind einzurechnen.
Nachweis nach Unterlagen des AG führen.
Menge: 20,000 t

#### 03.04 Bereich Schutzrohrverlegung

**03.04.0001 Sand 0/2 zur Bettung der Kabel und Leitungen liefern und einbauen**
Lieferung und Einbau von natürlichem, unbelastetem Sand in der Körnung 0/2 mm nach DIN EN 12620 mit folgenden Anforderungen:
natürliche feine Gesteinskörnung aus Flusssanden (z.B. Rheinsande)
Korngruppe/Korngröße 0-2mm
Kornform rund
Farbe grau
Kornzusammensetzung Gf85
Gehalt an Feinanteile Kategorie f3 mit <= 3% Anteilen < 0,063 mm
·  fein verteilte, organische Substanz <= 1%

Zur Prüfung und Freigabe des Materials sind die Werks- und Prüfzeugnis nach DIN EN 12620 vorzulegen.

Verdichtung der kompletten Leitungszone (Rohrgrabensohle bis 15cm über Rohrscheitel in Rohrgrabenbreite) mit einem Verdichtungsgrad von D pr >= 97 %. Im Nahbereich der Rohre ist die Verdichtung von Hand vorzunehmen.

Abrechnungsbasis ist das planmäßig eingebaute Volumen.

Für alle weiteren Leitungen und Rohre (Kabelleerrohre und Fremdleitungen) werden als Abrechnungsbasis die Mindestmaße der vorschriftmäßigen Bettung der Leitungsbetreiber abgerechnet.
Menge: 15,000 m3

*Hinweis: Vorbemerkungen zum Verlegen von Kabelschutzrohren aus HDPE bzw. PVC*
Vorbemerkungen zum Verlegen von Kabelschutzrohren aus HDPE bzw. PVC

In den Einheitspreis ist die Verlegung entsprechend ZTV-FLN 10 und 12, sowie EN 1610 und technischer Information des Herstellers einschließlich sämtlicher Nebenarbeiten auf gestampfter und eingeebneter Unterlage einzurechnen. Rohrschnitte haben unter einem rechten Winkel zur Längsachse zu erfolgen und sind fachgerecht zu entgraten. Die Schutzrohre sind vor jeder Arbeitsunterbrechung und bei Nichtbelegung mit geeignetem Schutzdeckel gegen Eindringen von Schmutz, Wasser und Verfüllmaterial zu schließen.

Nach dem Kabelzug sind die Schutzrohre gegenüber dem Kabel dauerhaft sanddicht abzudichten (das dafür vorgesehene Material steht durch den AG ab Lager zur Verfügung). Bei Parallelverlegung von zwei oder mehreren Rohrsystemen, sind nach Anweisung des AG im Abstand von 2 m geeignete Abstandhalter einzubauen. Das Rohr ist 5 cm unterhalb der Rohrsohle und 20 cm oberhalb des Rohrscheitels in ein Sandbett (Rheinsand 0/2) einzubringen. Ein Trassenwarnband ist mitzuverlegen.

Die Durchgängigkeit der verlegten Schutzrohre ist nach der Verlegung zu kalibrieren und mit einem Protokoll entsprechend zu dokumentieren.

Der Grabenaushub und das Verfüllen wird über die Tiefbaupositionen vergütet. Die Bereitstellung von Rohren, Muffen und Deckel erfolgt durch den AG ab Lager.

Hauseingänge, Zufahrten, Eingänge von Geschäften usw. sind stets mit Schutzrohren zu versehen.
Der Zugang muss zu jederzeit gewährleistet sein.

**03.04.0002 Schutzrohrverlegung HDPE bis da 160 mm**
Verlegung von Schutzrohren aus HDPE nach DIN 16961 und den technischen Informationen des Herstellers bis zu einem Außendurchmesser von 160 mm,  einschl. sämtlicher Nebenarbeiten.
Menge: 164,000 m

**03.04.0003 Markierung Trassenwarnband beigestellt einbringen**
Markierung von Kabeltrassen (Mittelspannung, Niederspannung sowie Telekommunikations-Schutzrohr) mit Trassenwarnband, mit jeweiliger Beschriftung, wird vom AG bereitgestellt, einbauen, verlegen 30 cm über Kabel.
Menge: 164,000 m

#### 03.05 Bereich Oberflächenbefestigung

**03.05.0001 Bordstein aus Beton setzen BSt. HB 18x30 cm Halbm. ü. 2,5-5 m**
Bordstein aus Beton setzen BSt. HB 18x30 cm Halbm. ü. 2,5-5 m
StLKNr. 07.23  115/311.01.00.03.09
Bordstein aus Beton setzen. Breite der Rückenstütze
mind. 15 cm.
Bordstein = HB 18 x 30 cm.
Kurvenstein, Halbmesser größer 2,50 bis 5,00 m.
(52)A Fundamentbeton 'min. 20 cm dickes Betonfundament
aus C20/25 mit Betonrückenstütze.
Fundament und Rückenstütze
sind zu verdichten.
Die Rückenstütze ist in Schalung herzustellen.'
Menge: 12,000 m

**03.05.0002 Schottertragschicht herstellen Gehu.Radw. o.F. 0/32 URA+Einbaudoku**
Schottertragschicht herstellen Gehu.Radw. o.F. 0/32 URA+Einbaudoku
Dicke 15 cm
StLKNr. 11.24  112/320.51.10.01.00
Schottertragschicht herstellen.
In Verkehrsflächen für Geh- und Radwege, ohne
Fertiger.
Baustoffgemisch 0/32.
Umweltrelevante Anforderungen beim Einsatz von Baustoffgemischen einschließlich Einbaudokumentation nach
Unterlagen des AG. Einbaudokumentation übergeben.
Einbaudicke = 15 cm.
Menge: 0,600 m3

**03.05.0003 Frostschutzschicht herstellen Gehu.Radw. o.F. 0/32 URA+Einbaudoku Dicke Unterl. AG Abrechng. Auftrag**
Frostschutzschicht herstellen Gehu.Radw. o.F. 0/32 URA+Einbaudoku
Dicke Unterl. AG Abrechng. Auftrag
StLKNr. 11.24  112/210.50.05.10.11
Frostschutzschicht herstellen.
In Verkehrsflächen für Geh- und Radwege, ohne
Fertiger.
Baustoffgemisch 0/32.
Umweltrelevante Anforderungen beim Einsatz von Baustoffgemischen einschließlich Einbaudokumentation nach
Unterlagen des AG. Einbaudokumentation übergeben.
Einbaudicke nach Unterlagen des AG.
Abrechnung nach Auftragsprofilen.
Menge: 1,000 m3

**03.05.0004 Pflasterdecke wiederherstellen**
Pflasterdecke wiederherstellen
Pflasterdecke wie vorgefunden wiederherstellen
"Pflasterdecke mit Pflastersteinen aus Beton aufnehmen und zum Wiedereinbau seitlich lagern".

Pflaster- und Plattenbeläge sowie Rasengittersteine (aus Beton- oder Naturstein, alle Formate und Abmessungen) höhen- und fluchtgerecht nach RStO, ZTV A-StB, ZTV Pflaster-StB auf ungebundene bzw. auf hydraulisch gebundene Tragschicht verlegen einschl. Lieferung des Bettungs- und Fugenmaterials (kornabgestuftes Brechsand-Splitt-Gemisch, Körnung 0/5 mm bzw. Kalkmörtel und Zementmörtel).
Lieferung von neuen Steinen/Platten als Ersatz für defekte Steine/Platten.
Anpassen der Pflaster- und Plattenbeläge an Begrenzungen und Einbauten durch Nassschnitt.
Menge: 6,000 m3
